# Construcció i protecció d'infraestructures per al pas d'instal·lacions a la xarxa local de carreteres de la Dipta. Rural FIB IV.

- Propietat de l'arxiu: RIB Spain
- Format: FIEBDC-3/2020
- Programa: Presto 22.03
- Data: 24/07/2026
- Tipus: pressupost
- Data dels preus: 16/01/2026
- Divisa: EUR
- Costos indirectes: 10 %
- Despeses generals: 13 %
- Benefici industrial: 6 %
- IVA: 21 %
Import: 1601977.57

## 01 T-302 De Benifallet a la C-12 (23/07/1998)
Import: 24029.86

### 0101 TREBALLS PREVIS I ENDERROCS (10/07/2006)
Import: 3633.2

**E0222** m Demolició tub, pas salvacunetes, qualsevol material i diàmetre <100cm, inclòs recobriment formigó
27 m × 32.07 (35.28 amb costos indirectes) = 952.56
Demolició de tub en pas salvacunetes, drenatge o sanejament existent de qualsevol material i diàmetre inferior a 100 cm, inclosa solera i recobriment de formigó, càrrega, transport a l'abocador, cànon d'abocament i manteniment de l'abocador

| Codi | Ut | Descripció | Rendiment | Preu | Import |
|---|---|---|---|---|---|
| O0101 | h | Cap de colla (mà d'obra) | 0.06 | 26.37 | 1.58 |
| O0110 | h | Peó (mà d'obra) | 0.3 | 20.75 | 6.23 |
| M0207 | h | Retroexcavadora 100 hp (maquinària) | 0.1 | 59.41 | 5.94 |
| M0207B | h | Retroexcavadora 100 hp equipada amb martell trencadora (maquinària) | 0.2 | 68.89 | 13.78 |
| M0212B | h | Camió de trabuc 16 m³ (maquinària) | 0.1 | 45.4 | 4.54 |
|  |  | Total |  |  | 32.07 |

**E02111** m2 Demolició cuneta transitable de formigó
79.9 m2 × 6.91 (7.6 amb costos indirectes) = 607.24
Demolició de cuneta transitable de formigó de qualsevol amplada, fins a 20 cm de gruix, inclosa càrrega, transport a l'abocador, cànon d'abocament i manteniment de l'abocador.

| Codi | Ut | Descripció | Rendiment | Preu | Import |
|---|---|---|---|---|---|
| O0101 | h | Cap de colla | 0.01 | 26.37 | 0.26 |
| O0110 | h | Peó | 0.0715 | 20.75 | 1.48 |
| M0207 | h | Retroexcavadora 100 hp | 0.0065 | 59.41 | 0.39 |
| M0207B | h | Retroexcavadora 100 hp equipada amb martell trencadora | 0.065 | 68.89 | 4.48 |
| M0212B | h | Camió de trabuc 16 m³ | 0.0065 | 45.4 | 0.30 |
|  |  | Total |  |  | 6.91 |

| Amidament | Uts. | Llarg | Ample | Parcial |
|---|---|---|---|---|
| Cuneta | 1 | 17 | 1.1 | 18.70 |
| Gual | 1 | 18 | 3.4 | 61.20 |
| Subtotal |  |  |  | 79.90 |
| Total |  |  |  | 79.9 |

**E02085** m3 Enderroc estructures formigó armat, inclòs transport a abocador (12/01/2009)
2 m3 × 53.11 (58.42 amb costos indirectes) = 116.84
Enderroc d'estructures de qualsevol tipus, de formigó armat, amb mitjans mecànics o manuals, inclòs tall d'armadures, càrrega, transport a l'abocador, cànon d'abocament i manteniment de l'abocador

| Codi | Ut | Descripció | Rendiment | Preu | Import |
|---|---|---|---|---|---|
| O0101 | h | Cap de colla | 0.07 | 26.37 | 1.85 |
| O0102 | h | Oficial 1ª (mà d'obra) | 0.1 | 24.9 | 2.49 |
| O0110 | h | Peó | 0.7 | 20.75 | 14.53 |
| M0207B | h | Retroexcavadora 100 hp equipada amb martell trencadora | 0.35 | 68.89 | 24.11 |
| M0229 | h | Compressor d'aire de gasoil 3m³ (maquinària; 12/01/2009) | 0.35 | 7.06 | 2.47 |
| M0204 | h | Pala carregadora pneumàtics (maquinària) | 0.07 | 58.27 | 4.08 |
| M0212B | h | Camió de trabuc 16 m³ | 0.07 | 45.4 | 3.18 |
| M0368 | h | Talladora amb disc de carbur de silici (maquinària; 20/03/2026) | 0.1 | 4 | 0.40 |
|  |  | Total |  |  | 53.11 |

| Amidament | Uts. | Llarg | Ample | Alt | Parcial |
|---|---|---|---|---|---|
| Arquetes | 2 | 1 | 1 | 1 | 2.00 |
| Total |  |  |  |  | 2 |

**E0334** m Tall serra disc paviment mescles bituminoses, formigó o panot, fins 25cm fondària (10/07/2006)
292 m × 3.79 (4.17 amb costos indirectes) = 1217.64
Tall amb serra de disc de paviment de mescles bituminoses, formigó o panot, fins a una fondària de 25 cm.

| Codi | Ut | Descripció | Rendiment | Preu | Import |
|---|---|---|---|---|---|
| O0101 | h | Cap de colla | 0.018 | 26.37 | 0.47 |
| O0102 | h | Oficial 1ª | 0.09 | 24.9 | 2.24 |
| M0334 | h | Serra de disc (maquinària; 10/07/2006) | 0.09 | 12 | 1.08 |
|  |  | Total |  |  | 3.79 |

| Amidament | Uts. | Llarg | Parcial |
|---|---|---|---|
| Berma formigonada | 1 | 62 | 62.00 |
| Cuneta transitable | 1 | 184 | 184.00 |
| Gual cuneta transitable | 1 | 46 | 46.00 |
| Subtotal |  |  | 292.00 |
| Total |  |  | 292 |

**E02110** m2 Demolició paviment de formigó
29.2 m2 × 6.48 (7.13 amb costos indirectes) = 208.20
Demolició de paviment de formigó, fins a 25 cm de gruix, inclosa càrrega, transport a l'abocador, cànon d'abocament i manteniment de l'abocador.

| Codi | Ut | Descripció | Rendiment | Preu | Import |
|---|---|---|---|---|---|
| O0101 | h | Cap de colla | 0.0132 | 26.37 | 0.35 |
| O0110 | h | Peó | 0.066 | 20.75 | 1.37 |
| M0207 | h | Retroexcavadora 100 hp | 0.006 | 59.41 | 0.36 |
| M0207B | h | Retroexcavadora 100 hp equipada amb martell trencadora | 0.06 | 68.89 | 4.13 |
| M0212B | h | Camió de trabuc 16 m³ | 0.006 | 45.4 | 0.27 |
|  |  | Total |  |  | 6.48 |

| Amidament | Uts. | Llarg | Ample | Parcial |
|---|---|---|---|---|
| Berma formigonada | 1 | 62 | 0.1 | 6.20 |
| Cuneta transitable | 1 | 184 | 0.1 | 18.40 |
| Gual cuneta transitable | 1 | 46 | 0.1 | 4.60 |
| Subtotal |  |  |  | 29.20 |
| Total |  |  |  | 29.2 |

**E0213** m2 Demolició paviment mescla bituminosa
29.2 m2 × 4.86 (5.35 amb costos indirectes) = 156.22
Demolició de paviment de mescal bituminosa, fins a 25 cm de gruix, inclosa càrrega, transport a l'abocador, cànon d'abocament i manteniment de l'abocador.

| Codi | Ut | Descripció | Rendiment | Preu | Import |
|---|---|---|---|---|---|
| O0101 | h | Cap de colla | 0.0099 | 26.37 | 0.26 |
| O0110 | h | Peó | 0.0495 | 20.75 | 1.03 |
| M0207 | h | Retroexcavadora 100 hp | 0.0045 | 59.41 | 0.27 |
| M0207B | h | Retroexcavadora 100 hp equipada amb martell trencadora | 0.045 | 68.89 | 3.10 |
| M0212B | h | Camió de trabuc 16 m³ | 0.0045 | 45.4 | 0.20 |
|  |  | Total |  |  | 4.86 |

| Amidament | Uts. | Llarg | Ample | Parcial |
|---|---|---|---|---|
| Berma formigonada | 1 | 62 | 0.1 | 6.20 |
| Cuneta transitable | 1 | 184 | 0.1 | 18.40 |
| Gual cuneta tranistable | 1 | 46 | 0.1 | 4.60 |
| Subtotal |  |  |  | 29.20 |
| Total |  |  |  | 29.2 |

**E0214** m Desmuntatge barrera seguretat metà·lica, inclòs suports i demolició fonamentacions
50 m × 6.81 (7.49 amb costos indirectes) = 374.50
Desmuntatge, càrrega i transport a magatzem de la Diputació de barrera de seguretat metà·lica existent, de qualsevol tipus, inclòs suports i demolició de fonamentacions, càrrega i transport a l'abocador dels materials resultants

| Codi | Ut | Descripció | Rendiment | Preu | Import |
|---|---|---|---|---|---|
| O0101 | h | Cap de colla | 0.01 | 26.37 | 0.26 |
| O0102 | h | Oficial 1ª | 0.05 | 24.9 | 1.25 |
| O0110 | h | Peó | 0.05 | 20.75 | 1.04 |
| M0207B | h | Retroexcavadora 100 hp equipada amb martell trencadora | 0.01 | 68.89 | 0.69 |
| M0207 | h | Retroexcavadora 100 hp | 0.005 | 59.41 | 0.30 |
| M0212B | h | Camió de trabuc 16 m³ | 0.005 | 45.4 | 0.23 |
| M0368 | h | Talladora amb disc de carbur de silici | 0.05 | 4 | 0.20 |
| M0369 | h | Grup electrògen d'1 a 5 KVA, amb consums inclosos (maquinària) | 0.05 | 2.25 | 0.11 |
| M0214C | h | Camió grua de 5t (maquinària) | 0.05 | 54.62 | 2.73 |
|  |  | Total |  |  | 6.81 |

### 0102 MOVIMENT DE TERRES I MURS (23/07/1998)
Import: 4551.95

**E0313** m2 Esbrossada del terreny, inclòs càrrega i transport.
252 m2 × 0.73 (0.8 amb costos indirectes) = 201.60
Esbrossada en qualsevol tipus de terreny, amb part proporcional d'arbres, mesurat sobre perfil teòric, inclosa arrancada o tala d'arbres, soca i arrels, càrrega i transport a l'abocador o aplec, cànon d'abocament i manteniment de l'abocador

| Codi | Ut | Descripció | Rendiment | Preu | Import |
|---|---|---|---|---|---|
| O0101 | h | Cap de colla | 0.0011 | 26.37 | 0.03 |
| O0102 | h | Oficial 1ª | 0.0011 | 24.9 | 0.03 |
| O0110 | h | Peó | 0.0044 | 20.75 | 0.09 |
| M0203A | h | Excavadora giratòria sobre pneumàtics o cadenes fins a 20 t.. (maquinària) | 0.0044 | 94 | 0.41 |
| M0212B | h | Camió de trabuc 16 m³ | 0.0011 | 45.4 | 0.05 |
| M0214 | h | Camió grua 12 tn (maquinària) | 0.0009 | 62.74 | 0.06 |
| M0355 | h | Trituradora forestal rotor polser (maquinària) | 0.0009 | 62 | 0.06 |
| M0358 | h | Motoserra per a la tala d'arbres (maquinària) | 0.0011 | 2.55 | 0.00 |
|  |  | Total |  |  | 0.73 |

| Amidament | Uts. | Llarg | Ample | Parcial |
|---|---|---|---|---|
| Berma formigonada | 1 | 62 | 0.8 | 49.60 |
| Cuneta transitable | 1 | 184 | 1.1 | 202.40 |
| Subtotal |  |  |  | 252.00 |
| Total |  |  |  | 252 |

**E0305** m3 Excavació rases, pous o fonaments, mitjans mecànics, càrrega i transport
106.88 m3 × 11.67 (12.84 amb costos indirectes) = 1372.34
Excavació en rases, pous o fonaments en qualsevol tipus de terreny, amb mitjans mecànics, incloses part proporcional en roca i tall prèvi en talussos, càrrega i transport a l'interior de l'obra o abocador controlat, inclòs cànon d'abocament i manteniment de l'abocador

| Codi | Ut | Descripció | Rendiment | Preu | Import |
|---|---|---|---|---|---|
| O0101 | h | Cap de colla | 0.0168 | 26.37 | 0.44 |
| O0110 | h | Peó | 0.1341 | 20.75 | 2.78 |
| M0207B | h | Retroexcavadora 100 hp equipada amb martell trencadora | 0.02 | 68.89 | 1.38 |
| M0207 | h | Retroexcavadora 100 hp | 0.0471 | 59.41 | 2.80 |
| M0212B | h | Camió de trabuc 16 m³ | 0.0941 | 45.4 | 4.27 |
|  |  | Total |  |  | 11.67 |

| Amidament | Uts. | Llarg | Ample | Alt | Parcial |
|---|---|---|---|---|---|
| Berma formigonada | 1 | 62 | 0.8 | 0.3 | 14.88 |
| Cuneta transitable | 1 | 184 | 1.1 | 0.3 | 60.72 |
| Gual cuneta | 1 | 46 | 3.4 | 0.2 | 31.28 |
| Subtotal |  |  |  |  | 106.88 |
| Total |  |  |  |  | 106.88 |

**E0344** m2 Repàs i piconatge de la base del terraplè i del fons de la caixa
408.4 m2 × 1.57 (1.73 amb costos indirectes) = 706.53
Repàs i piconatge de la base del terraplens i dels fons de caixa amb mitjans mecànics i compactació amb base l'assaig de referència.

| Codi | Ut | Descripció | Rendiment | Preu | Import |
|---|---|---|---|---|---|
| O0101 | h | Cap de colla | 0.002 | 26.37 | 0.05 |
| O0110 | h | Peó | 0.01 | 20.75 | 0.21 |
| M0208 | h | Motoanivelladora (maquinària) | 0.01 | 73.35 | 0.73 |
| M0210B | h | Corró vibratori autop. 12 a 14 t (maquinària) | 0.01 | 57.5 | 0.58 |
|  |  | Total |  |  | 1.57 |

| Amidament | Uts. | Llarg | Ample | Parcial |
|---|---|---|---|---|
| Berma formigonada | 1 | 62 | 0.8 | 49.60 |
| Cuneta transitable | 1 | 184 | 1.1 | 202.40 |
| Gual cuneta | 1 | 46 | 3.4 | 156.40 |
| Subtotal |  |  |  | 408.40 |
| Total |  |  |  | 408.4 |

**E1105** m2 Estesa terra vegetal en talussos (material pròpia obra) (23/07/1998)
62 m2 × 1.21 (1.33 amb costos indirectes) = 82.46
Estesa de terra vegetal en talús amb material de la pròpia obra, inclòs càrrega i transport.

| Codi | Ut | Descripció | Rendiment | Preu | Import |
|---|---|---|---|---|---|
| O0101 | h | Cap de colla | 0.003 | 26.37 | 0.08 |
| O0110 | h | Peó | 0.012 | 20.75 | 0.25 |
| M0205 | h | Pala carregadora sobre orugues (maquinària; 23/07/1998) | 0.003 | 73.35 | 0.22 |
| M0208 | h | Motoanivelladora | 0.003 | 73.35 | 0.22 |
| M0204 | h | Pala carregadora pneumàtics | 0.003 | 58.27 | 0.17 |
| M0212B | h | Camió de trabuc 16 m³ | 0.006 | 45.4 | 0.27 |
|  |  | Total |  |  | 1.21 |

| Amidament | Uts. | Llarg | Ample | Parcial |
|---|---|---|---|---|
| Berma formigonada | 1 | 62 | 1 | 62.00 |
| Total |  |  |  | 62 |

**E0601** m3 Base granular de tot-u artificial, amb motoanivelladora
81.68 m3 × 24.36 (26.8 amb costos indirectes) = 2189.02
Base granular de tot-u artificial ZA 0/32 o ZA 0/20, SE>35, LA<35, no plàstica, estesa amb motoanivelladora, humectació i compactació segons condicions del Plec de Prescripcions Tècniques, inclòs transport a l'obra.

| Codi | Ut | Descripció | Rendiment | Preu | Import |
|---|---|---|---|---|---|
| O0101 | h | Cap de colla | 0.008 | 26.37 | 0.21 |
| O0110 | h | Peó | 0.016 | 20.75 | 0.33 |
| M0208 | h | Motoanivelladora | 0.016 | 73.35 | 1.17 |
| M0213 | h | Camió cisterna de 8 m³ (maquinària) | 0.008 | 48 | 0.38 |
| M0210B | h | Corró vibratori autop. 12 a 14 t | 0.016 | 57.5 | 0.92 |
| P1601 | m3 | Aigua (material) | 0.05 | 1.93 | 0.10 |
| P03061 | m3 | Tot-u artificial SE>35 NP ZA20 ZA32, inclòs transport a l'obra (material) | 1 | 21.25 | 21.25 |
|  |  | Total |  |  | 24.36 |

| Amidament | Uts. | Llarg | Ample | Alt | Parcial |
|---|---|---|---|---|---|
| Berma formigonada | 1 | 62 | 0.8 | 0.2 | 9.92 |
| Cuneta transitable | 1 | 184 | 1.1 | 0.2 | 40.48 |
| Gual cuneta | 1 | 46 | 3.4 | 0.2 | 31.28 |
| Subtotal |  |  |  |  | 81.68 |
| Total |  |  |  |  | 81.68 |

### 0103 DRENATGE (23/07/1998)
Import: 15133.16

**E0884** m Formació i reperfilat de cunetes transitables en qualsevol tipus de terreny
230 m × 3.19 (3.51 amb costos indirectes) = 807.30
Formació i reperfilat de cunetes transitable de qualsevol mida, en qualsevol tipus de terreny, excavació, refinat, càrrega i transport a l'abocador dels materials resultants

| Codi | Ut | Descripció | Rendiment | Preu | Import |
|---|---|---|---|---|---|
| O0101 | h | Cap de colla | 0.01 | 26.37 | 0.26 |
| O0110 | h | Peó | 0.02 | 20.75 | 0.42 |
| M0208 | h | Motoanivelladora | 0.02 | 73.35 | 1.47 |
| M0212B | h | Camió de trabuc 16 m³ | 0.01 | 45.4 | 0.45 |
| M0207 | h | Retroexcavadora 100 hp | 0.01 | 59.41 | 0.59 |
|  |  | Total |  |  | 3.19 |

| Amidament | Uts. | Llarg | Parcial |
|---|---|---|---|
| Cuneta transitable | 1 | 184 | 184.00 |
| Gual cuneta | 1 | 46 | 46.00 |
| Subtotal |  |  | 230.00 |
| Total |  |  | 230 |

**E0880** m3 Formigó en revestiment de cunetes
32.2 m3 × 131.88 (145.07 amb costos indirectes) = 4671.25
Formigó en revestiment de cunetes HM-20-P-12-X0, additiu airejant, amb un mínim de 5% d'àrids reciclats, executada amb mitjans mecànics o manuals, inclòs vibrat, motlles, regles i guies, entroncaments, remolinat, juntes, reg de curat amb producte filmógen 0,25 kg/m2, totalment acabada.

| Codi | Ut | Descripció | Rendiment | Preu | Import |
|---|---|---|---|---|---|
| O0101 | h | Cap de colla | 0.09 | 26.37 | 2.37 |
| O0102 | h | Oficial 1ª | 0.45 | 24.9 | 11.21 |
| O0110 | h | Peó | 0.45 | 20.75 | 9.34 |
| P0508 | m3 | Formigó revest. cunetes HM-20-P-12-X0, additiu airejant, =5% d'àrids reciclats, inclòs transport a l'obra (material) | 1.02 | 101 | 103.02 |
| P0604 | kg | Claus acer (material; 24/03/2026) | 0.25 | 1.61 | 0.40 |
| P0701 | m | Tauló de fusta pi, 10 usos (material; 13/03/2026) | 5 | 0.41 | 2.05 |
| P0704 | m2 | Amortització tauler de pi 22 mm, 10 usos (material; 13/03/2026) | 1 | 2.43 | 2.43 |
| M0240 | h | Regle vibratori formigonat soleres (maquinària; 24/03/2026) | 0.225 | 4.72 | 1.06 |
|  |  | Total |  |  | 131.88 |

| Amidament | Uts. | Llarg | Alt | Parcial |
|---|---|---|---|---|
| Cuneta transitable | 1 | 184 | 0.175 | 32.20 |
| Total |  |  |  | 32.2 |

**E05171** m2 Malla electrosoldada d'acer corrugat ME500SD 20x20cm Ø8mm
165.6 m2 × 5.34 (5.87 amb costos indirectes) = 972.07
Malla electrosoldada d'acer corrugat ME 500 SD, de 20x20 cm i 8 mm de diàmetre, col·locada.

| Codi | Ut | Descripció | Rendiment | Preu | Import |
|---|---|---|---|---|---|
| O0102 | h | Oficial 1ª | 0.0267 | 24.9 | 0.66 |
| O0110 | h | Peó | 0.0267 | 20.75 | 0.55 |
| P0602 | kg | Filferro recuit (material) | 0.02 | 1.75 | 0.04 |
| P06101 | m2 | Malla electrosoldada d'acer corrugat ME500SD 20x20cm Ø8mm (material) | 1.2 | 3.41 | 4.09 |
|  |  | Total |  |  | 5.34 |

| Amidament | Uts. | Llarg | Ample | Parcial |
|---|---|---|---|---|
| Gual cuneta | 1 | 46 | 3.6 | 165.60 |
| Total |  |  |  | 165.6 |

**E0883** m3 Formació de gual en cuneta transitable, formigó HA-25
33.12 m3 × 136.59 (150.25 amb costos indirectes) = 4976.28
Formació de gual en cuneta transitable amb HA-25-P-20-XC4, amb un mínim de 5% d'àrids reciclats, executat amb mitjans mecànics o manuals, inclòs vibrat, motlles, regles i guies, entroncaments, remolinat, juntes, reg de curat del formigó, totalment acabat.

| Codi | Ut | Descripció | Rendiment | Preu | Import |
|---|---|---|---|---|---|
| O0101 | h | Cap de colla | 0.1 | 26.37 | 2.64 |
| O0102 | h | Oficial 1ª | 0.5 | 24.9 | 12.45 |
| O0110 | h | Peó | 0.5 | 20.75 | 10.38 |
| P0505 | m3 | Formigó HA-25, =5% d'àrids reciclats, inclòs transport a l'obra (material) | 1.02 | 103 | 105.06 |
| P0604 | kg | Claus acer | 0.25 | 1.61 | 0.40 |
| P0701 | m | Tauló de fusta pi, 10 usos | 5 | 0.41 | 2.05 |
| P0704 | m2 | Amortització tauler de pi 22 mm, 10 usos | 1 | 2.43 | 2.43 |
| M0240 | h | Regle vibratori formigonat soleres | 0.25 | 4.72 | 1.18 |
|  |  | Total |  |  | 136.59 |

| Amidament | Uts. | Llarg | Ample | Alt | Parcial |
|---|---|---|---|---|---|
| Gual cuneta | 1 | 46 | 3.6 | 0.2 | 33.12 |
| Total |  |  |  |  | 33.12 |

**E06200** m3 Paviment de formigó tipus HM-20, amb junts
5.52 m3 × 130.64 (143.7 amb costos indirectes) = 793.22
Paviment de formigó HM-20, de consistència plàstica o tova, de qualsevol gruix, amb mitjans manuals, incloent estesa, vibratge, acabat superficial manual ratllat, remolinat o reglejat, formació de junts tallats en fresc, reg de curat amb producte filmógen 0,25 kg/m2 i totes les feines adients.

| Codi | Ut | Descripció | Rendiment | Preu | Import |
|---|---|---|---|---|---|
| O0101 | h | Cap de colla | 0.11 | 26.37 | 2.90 |
| O0102 | h | Oficial 1ª | 0.55 | 24.9 | 13.70 |
| O0110 | h | Peó | 0.55 | 20.75 | 11.41 |
| P0503 | m3 | Formigó HM-20, =5% d'àrids reciclats, inclòs transport a l'obra (material) | 1.05 | 96.5 | 101.33 |
| M0240 | h | Regle vibratori formigonat soleres | 0.275 | 4.72 | 1.30 |
|  |  | Total |  |  | 130.64 |

| Amidament | Uts. | Llarg | Ample | Alt | Parcial |
|---|---|---|---|---|---|
| Berma formigonada | 1 | 46 | 1 | 0.12 | 5.52 |
| Total |  |  |  |  | 5.52 |

**E08703** u Arqueta drenatge per recollida de cunetes, Hmax=2,00 m, 2 reixes D-400 (23/07/1998)
2 u × 1324.11 (1456.52 amb costos indirectes) = 2913.04
Arqueta de drenatge per a recollida de les aigües pluvials provinents de les cunetes de fins a 2,00 m d'alçària amb bonera i reixa abatible classe C-250 de 790x355x29 mm amb bastiment i 2 reixes de fosa talla-aigües 973x490x70 mm classe D-400 segons plànols, de formigó armat, inclòs excavació, base de formigó de neteja i encofrat, totalment acabada.

| Codi | Ut | Descripció | Rendiment | Preu | Import |
|---|---|---|---|---|---|
| O0101 | h | Cap de colla | 0.18 | 26.37 | 4.75 |
| O0102 | h | Oficial 1ª | 1.8 | 24.9 | 44.82 |
| O0110 | h | Peó | 3.6 | 20.75 | 74.70 |
| P1609 | m3 | Excavació de terres (23/07/1998) | 5.5 | 11.12 | 61.16 |
| P0502 | m3 | Formigó 15N/mm2, =5% d'àrids reciclats, inclòs transport a l'obra (material) | 0.16 | 88 | 14.08 |
| P0503 | m3 | Formigó HM-20, =5% d'àrids reciclats, inclòs transport a l'obra | 2.5 | 96.5 | 241.25 |
| E0515 | m2 | Encofrat i desencofrat pla en parament no vist | 11 | 35.08 | 385.88 |
| E0516 | m2 | Encofrat i desencofrat pla en parament vist | 3.55 | 46.1 | 163.66 |
| P06202 | u | Reixa i marc C-250 (material; 23/09/2020) | 1 | 65.16 | 65.16 |
| P0617 | u | Reixa i bastiment 985x495x70 mm D-400 (material; 23/07/1998) | 2 | 132 | 264.00 |
| P1242 | m | Tub de pp DN400 mm., SN 8 kN/m2 p/p accesoris (material) | 0.21 | 22.15 | 4.65 |
|  |  | Total |  |  | 1324.11 |

### 0104 SENYALITZACIÓ I ABALISAMENT (23/07/1998)
Import: 711.55

**E07311** u Trasllat de senyal existent (23/07/1998)
2 u × 37.47 (41.22 amb costos indirectes) = 82.44
Trasllat de senyal existent, inclòs fonamentació.

| Codi | Ut | Descripció | Rendiment | Preu | Import |
|---|---|---|---|---|---|
| O0101 | h | Cap de colla | 0.1 | 26.37 | 2.64 |
| O0110 | h | Peó | 0.4 | 20.75 | 8.30 |
| M0212B | h | Camió de trabuc 16 m³ | 0.1 | 45.4 | 4.54 |
| P1609 | m3 | Excavació de terres | 0.18 | 11.12 | 2.00 |
| E0502 | m3 | Formigó HM-20 per a fonaments i soleres (= 5% d'àrids reciclats) | 0.18 | 111.03 | 19.99 |
|  |  | Total |  |  | 37.47 |

**E07312** u Trasllat de senyal d'indicació o orientació existent (23/07/1998)
1 u × 252.01 (277.21 amb costos indirectes) = 277.21
Trasllat de senyal d'indicació o orientació existent de qualsevol tipus a nova ubicació, inclòs la demolició de la base de formigó, l'excavació i fonamanetació de la nova base de formigó, tots els treballs i materials necessaris per deixar la partida acabada.

| Codi | Ut | Descripció | Rendiment | Preu | Import |
|---|---|---|---|---|---|
| O0101 | h | Cap de colla | 3 | 26.37 | 79.11 |
| O0110 | h | Peó | 3 | 20.75 | 62.25 |
| M0212B | h | Camió de trabuc 16 m³ | 0.5 | 45.4 | 22.70 |
| P1609 | m3 | Excavació de terres | 0.72 | 11.12 | 8.01 |
| E0502 | m3 | Formigó HM-20 per a fonaments i soleres (= 5% d'àrids reciclats) | 0.72 | 111.03 | 79.94 |
|  |  | Total |  |  | 252.01 |

**E0706** m Marca viària longitudinal 15 cm. amplada, pintura acrílica
292 m × 0.77 (0.85 amb costos indirectes) = 248.20
Marca viària longitudinal de 15 cm d'amplada sobre paviment per a ús permanent i retrorreflectant en sec, amb humitat i amb pluja, tipus P-RR, amb pintura acrílica de color blanc o groc i microesferes de vidre, aplicada mecànicament mitjançant polvorització, incloent el premarcatge.

| Codi | Ut | Descripció | Rendiment | Preu | Import |
|---|---|---|---|---|---|
| O0101 | h | Cap de colla | 0.0015 | 26.37 | 0.04 |
| O0102 | h | Oficial 1ª | 0.0015 | 24.9 | 0.04 |
| O0110 | h | Peó | 0.003 | 20.75 | 0.06 |
| M0224 | h | Màquina pintura bandes autop. (maquinària) | 0.0015 | 41.57 | 0.06 |
| M0364 | h | Furgoneta de 3500 kg (maquinària) | 0.0015 | 8.12 | 0.01 |
| P14220 | kg | Pintura acrílica en solució aquosa o amb dissolvent (material) | 0.135 | 3.45 | 0.47 |
| P14210 | kg | Microesferes de vidre (material) | 0.072 | 1.21 | 0.09 |
|  |  | Total |  |  | 0.77 |

**E0732** m Marca viària transversal 40 cm. amplada, pintura blanca
10 m × 1.88 (2.07 amb costos indirectes) = 20.70
Marca viària transversal de 40 cm d'amplada sobre paviment per a ús permanent i retrorreflectant en sec, amb humitat i amb pluja, tipus P-RR, amb pintura acrílica de color blanc i microesferes de vidre, aplicada mecànicament mitjançant polvorització, incloent el premarcatge.

| Codi | Ut | Descripció | Rendiment | Preu | Import |
|---|---|---|---|---|---|
| O0101 | h | Cap de colla | 0.003 | 26.37 | 0.08 |
| O0102 | h | Oficial 1ª | 0.003 | 24.9 | 0.07 |
| O0110 | h | Peó | 0.006 | 20.75 | 0.12 |
| M0224 | h | Màquina pintura bandes autop. | 0.003 | 41.57 | 0.12 |
| M0364 | h | Furgoneta de 3500 kg | 0.003 | 8.12 | 0.02 |
| P14220 | kg | Pintura acrílica en solució aquosa o amb dissolvent | 0.36 | 3.45 | 1.24 |
| P14210 | kg | Microesferes de vidre | 0.192 | 1.21 | 0.23 |
|  |  | Total |  |  | 1.88 |

**E0708** m2 Marca viària transversal, fletxes, inscripcions i zebrats, pintura acrílica
5 m2 × 15.09 (16.6 amb costos indirectes) = 83.00
Marca viària transversal, fletxes, inscripcions i zebrats per a ús permanent i retrorreflectant en sec, amb humitat i amb pluja, tipus P-RR, amb pintura acrílica de color blanc i microesferes de vidre, aplicada amb màquina d'accionament manual, incloent el premarcatge.

| Codi | Ut | Descripció | Rendiment | Preu | Import |
|---|---|---|---|---|---|
| O0101 | h | Cap de colla | 0.08 | 26.37 | 2.11 |
| O0102 | h | Oficial 1ª | 0.08 | 24.9 | 1.99 |
| O0110 | h | Peó | 0.16 | 20.75 | 3.32 |
| M0224 | h | Màquina pintura bandes autop. | 0.08 | 41.57 | 3.33 |
| M0364 | h | Furgoneta de 3500 kg | 0.08 | 8.12 | 0.65 |
| P14220 | kg | Pintura acrílica en solució aquosa o amb dissolvent | 0.9 | 3.45 | 3.11 |
| P14210 | kg | Microesferes de vidre | 0.48 | 1.21 | 0.58 |
|  |  | Total |  |  | 15.09 |

## 02 T-730 De la T-714 al Molar (23/07/1998)
Import: 313299.47

### 0201 TREBALLS PREVIS I ENDERROCS (10/07/2006)
Import: 32135.86

**E02111** m2 Demolició cuneta transitable de formigó
19.5 m2 × 6.91 (7.6 amb costos indirectes) = 148.20

| Amidament | Uts. | Llarg | Ample | Parcial |
|---|---|---|---|---|
| Cuneta transitable | 1 | 15 | 1.3 | 19.50 |
| Total |  |  |  | 19.5 |

**E02112** m2 Demolició cuneta triangular o trapezoïdal de formigó
24 m2 × 9.71 (10.68 amb costos indirectes) = 256.32
Demolició de cuneta triangular o trapezoïdal de formigó de qualsevol amplada i profunditat, fins a 20 cm de gruix, inclosa càrrega, transport a l'abocador, cànon d'abocament i manteniment de l'abocador.

| Codi | Ut | Descripció | Rendiment | Preu | Import |
|---|---|---|---|---|---|
| O0101 | h | Cap de colla | 0.0198 | 26.37 | 0.52 |
| O0110 | h | Peó | 0.099 | 20.75 | 2.05 |
| M0207 | h | Retroexcavadora 100 hp | 0.009 | 59.41 | 0.53 |
| M0207B | h | Retroexcavadora 100 hp equipada amb martell trencadora | 0.09 | 68.89 | 6.20 |
| M0212B | h | Camió de trabuc 16 m³ | 0.009 | 45.4 | 0.41 |
|  |  | Total |  |  | 9.71 |

| Amidament | Uts. | Llarg | Ample | Parcial |
|---|---|---|---|---|
| Cuneta trapezoïdal | 1 | 12 | 2 | 24.00 |
| Total |  |  |  | 24 |

**E02085** m3 Enderroc estructures formigó armat, inclòs transport a abocador
3 m3 × 53.11 (58.42 amb costos indirectes) = 175.26

| Amidament | Uts. | Llarg | Ample | Alt | Parcial |
|---|---|---|---|---|---|
| Arquetes | 3 | 1 | 1 | 1 | 3.00 |
| Total |  |  |  |  | 3 |

**E0334** m Tall serra disc paviment mescles bituminoses, formigó o panot, fins 25cm fondària
5694 m × 3.79 (4.17 amb costos indirectes) = 23743.98

| Amidament | Uts. | Llarg | Parcial |
|---|---|---|---|
| Cuneta transitable | 1 | 5610 | 5610.00 |
| Gual cuneta transitable | 1 | 54 | 54.00 |
| ODs | 6 | 5 | 30.00 |
| Subtotal |  |  | 5694.00 |
| Total |  |  | 5694 |

**E02110** m2 Demolició paviment de formigó
566.4 m2 × 6.48 (7.13 amb costos indirectes) = 4038.43

| Amidament | Uts. | Llarg | Ample | Parcial |
|---|---|---|---|---|
| Cuneta transitable | 1 | 5610 | 0.1 | 561.00 |
| Gual cuneta transitable | 1 | 54 | 0.1 | 5.40 |
| Subtotal |  |  |  | 566.40 |
| Total |  |  |  | 566.4 |

**E0213** m2 Demolició paviment mescla bituminosa
579.9 m2 × 4.86 (5.35 amb costos indirectes) = 3102.47

| Amidament | Uts. | Llarg | Ample | Parcial |
|---|---|---|---|---|
| Cuneta transitable | 1 | 5610 | 0.1 | 561.00 |
| Gual cuneta tranistable | 1 | 54 | 0.1 | 5.40 |
| ODs | 3 | 5 | 0.9 | 13.50 |
| Subtotal |  |  |  | 579.90 |
| Total |  |  |  | 579.9 |

**E0215** u Desmuntatge senyal vertical trànsit existent, inclòs suports i demolició fonamentacions
9 u × 34.51 (37.96 amb costos indirectes) = 341.64
Desmuntatge, càrrega i transport a magatzem de la Diputació de senyal vertical de trànsit existent, de qualsevol tipus, inclòs suports i demolició de fonamentacions, càrrega i transport a l'abocador dels materials resultants

| Codi | Ut | Descripció | Rendiment | Preu | Import |
|---|---|---|---|---|---|
| O0101 | h | Cap de colla | 0.05 | 26.37 | 1.32 |
| O0102 | h | Oficial 1ª | 0.25 | 24.9 | 6.23 |
| O0110 | h | Peó | 0.25 | 20.75 | 5.19 |
| M0207 | h | Retroexcavadora 100 hp | 0.0625 | 59.41 | 3.71 |
| M0212B | h | Camió de trabuc 16 m³ | 0.0625 | 45.4 | 2.84 |
| M0368 | h | Talladora amb disc de carbur de silici | 0.25 | 4 | 1.00 |
| M0214C | h | Camió grua de 5t | 0.25 | 54.62 | 13.66 |
| M0369 | h | Grup electrògen d'1 a 5 KVA, amb consums inclosos | 0.25 | 2.25 | 0.56 |
|  |  | Total |  |  | 34.51 |

**E0214** m Desmuntatge barrera seguretat metà·lica, inclòs suports i demolició fonamentacions
44 m × 6.81 (7.49 amb costos indirectes) = 329.56

### 0202 MOVIMENT DE TERRES I MURS
Import: 75412.69

**E0313** m2 Esbrossada del terreny, inclòs càrrega i transport.
6253.5 m2 × 0.73 (0.8 amb costos indirectes) = 5002.80

| Amidament | Uts. | Llarg | Ample | Parcial |
|---|---|---|---|---|
| Cuneta transitable | 1 | 5610 | 1.1 | 6171.00 |
| Cuneta trapezoïdal | 1 | 55 | 1.5 | 82.50 |
| Subtotal |  |  |  | 6253.50 |
| Total |  |  |  | 6253.5 |

**E0305** m3 Excavació rases, pous o fonaments, mitjans mecànics, càrrega i transport
1888.02 m3 × 11.67 (12.84 amb costos indirectes) = 24242.18

| Amidament | Uts. | Llarg | Ample | Alt | Parcial |
|---|---|---|---|---|---|
| Cuneta transitable | 1 | 5610 | 1.1 | 0.3 | 1851.30 |
| Gual cuneta | 1 | 54 | 3.4 | 0.2 | 36.72 |
| Subtotal |  |  |  |  | 1888.02 |
| Total |  |  |  |  | 1888.02 |

**E0344** m2 Repàs i piconatge de la base del terraplè i del fons de la caixa
6354.6 m2 × 1.57 (1.73 amb costos indirectes) = 10993.46

| Amidament | Uts. | Llarg | Ample | Parcial |
|---|---|---|---|---|
| Cuneta transitable | 1 | 5610 | 1.1 | 6171.00 |
| Gual cuneta | 1 | 54 | 3.4 | 183.60 |
| Subtotal |  |  |  | 6354.60 |
| Total |  |  |  | 6354.6 |

**E0317** m3 Rebliment i piconatge rases, material pròpia obra, inclòs càrrega i transport
140.25 m3 × 7.22 (7.94 amb costos indirectes) = 1113.59
Rebliment de rases, pous i elements localitzats, amb material procedent de la pròpia obra, inclòs selecció, garbellat, càrregues i transports intermedis, estesa i compactació segons condicions del Plec de Prescripcions Tècniques

| Codi | Ut | Descripció | Rendiment | Preu | Import |
|---|---|---|---|---|---|
| O0101 | h | Cap de colla | 0.0229 | 26.37 | 0.60 |
| O0110 | h | Peó | 0.1143 | 20.75 | 2.37 |
| M0207 | h | Retroexcavadora 100 hp | 0.0457 | 59.41 | 2.72 |
| M0211 | h | Corró de llança 650 kg (maquinària) | 0.0914 | 9.61 | 0.88 |
| M0213 | h | Camió cisterna de 8 m³ | 0.0114 | 48 | 0.55 |
| P1601 | m3 | Aigua | 0.05 | 1.93 | 0.10 |
|  |  | Total |  |  | 7.22 |

| Amidament | Uts. | Llarg | Ample | Alt | Parcial |
|---|---|---|---|---|---|
| Cuneta transitable | 1 | 280.5 | 1 | 0.5 | 140.25 |
| Total |  |  |  |  | 140.25 |

**E0601** m3 Base granular de tot-u artificial, amb motoanivelladora
1270.92 m3 × 24.36 (26.8 amb costos indirectes) = 34060.66

| Amidament | Uts. | Llarg | Ample | Alt | Parcial |
|---|---|---|---|---|---|
| Cuneta transitable | 1 | 5610 | 1.1 | 0.2 | 1234.20 |
| Gual cuneta | 1 | 54 | 3.4 | 0.2 | 36.72 |
| Subtotal |  |  |  |  | 1270.92 |
| Total |  |  |  |  | 1270.92 |

### 0203 DRENATGE (23/07/1998)
Import: 192842.26

**E0884** m Formació i reperfilat de cunetes transitables en qualsevol tipus de terreny
5664 m × 3.19 (3.51 amb costos indirectes) = 19880.64

| Amidament | Uts. | Llarg | Parcial |
|---|---|---|---|
| Cuneta transitable | 1 | 5610 | 5610.00 |
| Gual cuneta | 1 | 54 | 54.00 |
| Subtotal |  |  | 5664.00 |
| Total |  |  | 5664 |

**E0885** m3 Formació i reperfilat de cunetes triangular / trapezoïdal en qualsevol tipus de terreny
53.63 m3 × 13.1 (14.41 amb costos indirectes) = 772.81
Formació i reperfilat de cunetes triangular o trapezoïdal de qualsevol mida, en qualsevol tipus de terreny, excavació, refinat, càrrega i transport a l'abocador dels materials resultants

| Codi | Ut | Descripció | Rendiment | Preu | Import |
|---|---|---|---|---|---|
| O0101 | h | Cap de colla | 0.02 | 26.37 | 0.53 |
| O0110 | h | Peó | 0.1 | 20.75 | 2.08 |
| M0208 | h | Motoanivelladora | 0.025 | 73.35 | 1.83 |
| M0207 | h | Retroexcavadora 100 hp | 0.1 | 59.41 | 5.94 |
| M0212B | h | Camió de trabuc 16 m³ | 0.06 | 45.4 | 2.72 |
|  |  | Total |  |  | 13.1 |

| Amidament | Uts. | Llarg | Ample | Alt | Parcial |
|---|---|---|---|---|---|
| Cuneta trapezoïdal | 1 | 55 | 1.5 | 0.65 | 53.63 |
| Total |  |  |  |  | 53.63 |

**E0880** m3 Formigó en revestiment de cunetes
994.13 m3 × 131.88 (145.07 amb costos indirectes) = 144218.44

| Amidament | Uts. | Llarg | Ample | Alt | Parcial |
|---|---|---|---|---|---|
| Cuneta transitable | 1 | 5610 |  | 0.175 | 981.75 |
| Cuneta trapezoïdal | 1 | 55 | 1.5 | 0.15 | 12.38 |
| Subtotal |  |  |  |  | 994.13 |
| Total |  |  |  |  | 994.13 |

**E05171** m2 Malla electrosoldada d'acer corrugat ME500SD 20x20cm Ø8mm
194.4 m2 × 5.34 (5.87 amb costos indirectes) = 1141.13

| Amidament | Uts. | Llarg | Ample | Parcial |
|---|---|---|---|---|
| Gual cuneta | 1 | 54 | 3.6 | 194.40 |
| Total |  |  |  | 194.4 |

**E0883** m3 Formació de gual en cuneta transitable, formigó HA-25
38.88 m3 × 136.59 (150.25 amb costos indirectes) = 5841.72

| Amidament | Uts. | Llarg | Ample | Alt | Parcial |
|---|---|---|---|---|---|
| Gual cuneta | 1 | 54 | 3.6 | 0.2 | 38.88 |
| Total |  |  |  |  | 38.88 |

**E08703** u Arqueta drenatge per recollida de cunetes, Hmax=2,00 m, 2 reixes D-400
8 u × 1324.11 (1456.52 amb costos indirectes) = 11652.16

**E0414** m2 Emmacat de pedra 25 cm, travada amb formigó 15 N/mm2, acabat rústic, inclòs excavació
32 m2 × 32.53 (35.78 amb costos indirectes) = 1144.96
Emmacat amb bloc de pedra de 25 cm de mida mitja, col.locada de forma irregular i travada amb formigó de 15 N/mm2 de resistència característica a la compressió, inclòs excavació, compactació de la base i encaixonat posterior de les terres, totalment col.locada.

| Codi | Ut | Descripció | Rendiment | Preu | Import |
|---|---|---|---|---|---|
| O0101 | h | Cap de colla | 0.018 | 26.37 | 0.47 |
| O0102 | h | Oficial 1ª | 0.0225 | 24.9 | 0.56 |
| O0110 | h | Peó | 0.09 | 20.75 | 1.87 |
| P0327 | t | Bloc de pedra de 25 cm de mitjana, d'origen calcari o granític, inclòs transport a l'obra (material) | 0.4375 | 12 | 5.25 |
| P0502 | m3 | Formigó 15N/mm2, =5% d'àrids reciclats, inclòs transport a l'obra | 0.16 | 88 | 14.08 |
| M0207 | h | Retroexcavadora 100 hp | 0.09 | 59.41 | 5.35 |
| M0212B | h | Camió de trabuc 16 m³ | 0.09 | 45.4 | 4.09 |
| M0211 | h | Corró de llança 650 kg | 0.09 | 9.61 | 0.86 |
|  |  | Total |  |  | 32.53 |

**E0305** m3 Excavació rases, pous o fonaments, mitjans mecànics, càrrega i transport
42.9 m3 × 11.67 (12.84 amb costos indirectes) = 550.84

| Amidament | Uts. | Llarg | Ample | Alt | Parcial |
|---|---|---|---|---|---|
| ODs | 3 | 7 | 0.9 | 1 | 18.90 |
|  | 1 | 30 | 0.8 | 1 | 24.00 |
| Subtotal |  |  |  |  | 42.90 |
| Total |  |  |  |  | 42.9 |

**E08082** m Tub HDPE de paret estructurada Ø400 mm
25 m × 32.64 (35.9 amb costos indirectes) = 897.50
Tub de paret estructurada, de superficie interna llisa i externa corrugada, de polietilè HDPE, tipus B, àrea aplicació U, de diàmetre nominal exterior 400 mm, de rididesa anular SN 8 kN/m2, segons la norma UNE-EN 13476-3 o equivalent, part proporcional de peces especials i accessoris, unió amb maneguets i col·locat al fons de la rasa.

| Codi | Ut | Descripció | Rendiment | Preu | Import |
|---|---|---|---|---|---|
| O0101 | h | Cap de colla | 0.05 | 26.37 | 1.32 |
| O0102 | h | Oficial 1ª | 0.25 | 24.9 | 6.23 |
| O0110 | h | Peó | 0.25 | 20.75 | 5.19 |
| P08082 | m | Tub HDPE Ø400 mm, SN 8kN/m2, sup. interna llisa/externa corrugada, B, U, maneguet (material) | 1.02 | 19.51 | 19.90 |
|  |  | Total |  |  | 32.64 |

| Amidament | Uts. | Llarg | Parcial |
|---|---|---|---|
| ODs | 1 | 25 | 25.00 |
| Total |  |  | 25 |

**E08083** m Tub HDPE de paret estructurada Ø500 mm
21 m × 48.43 (53.27 amb costos indirectes) = 1118.67
Tub de paret estructurada, de superficie interna llisa i externa corrugada, de polietilè HDPE, tipus B, àrea aplicació U, de diàmetre nominal exterior 500 mm, de rididesa anular SN 8 kN/m2, segons la norma UNE-EN 13476-3 o equivalent, part proporcional de peces especials i accessoris, unió amb maneguets i col·locat al fons de la rasa.

| Codi | Ut | Descripció | Rendiment | Preu | Import |
|---|---|---|---|---|---|
| O0101 | h | Cap de colla | 0.07 | 26.37 | 1.85 |
| O0102 | h | Oficial 1ª | 0.35 | 24.9 | 8.72 |
| O0110 | h | Peó | 0.35 | 20.75 | 7.26 |
| P08083 | m | Tub HDPE Ø500 mm, SN 8kN/m2, sup. interna llisa/externa corrugada, B, U, maneguet (material) | 1.02 | 30 | 30.60 |
|  |  | Total |  |  | 48.43 |

| Amidament | Uts. | Llarg | Parcial |
|---|---|---|---|
| ODs | 3 | 7 | 21.00 |
| Total |  |  | 21 |

**E0501** m3 Formigó 15N/mm2 per a regularització sota fonaments o rebliments (= 5% d'àrids reciclats)
31.45 m3 × 100.34 (110.37 amb costos indirectes) = 3471.14
Formigó de 15 N/mm2 de resistència característica a la compressió per a regularització sota fonaments, rebliments rases o col.lectors, amb un mínim de 5% d'àrids reciclats, inclòs la preparació de la base d'assentament, col·locació i vibrat

| Codi | Ut | Descripció | Rendiment | Preu | Import |
|---|---|---|---|---|---|
| O0101 | h | Cap de colla | 0.0167 | 26.37 | 0.44 |
| O0102 | h | Oficial 1ª | 0.0667 | 24.9 | 1.66 |
| O0110 | h | Peó | 0.2 | 20.75 | 4.15 |
| M0225 | h | Vibrador (maquinària) | 0.1333 | 2.09 | 0.28 |
| M0201 | h | Compressor aire gasoil 13,3 m³/h (maquinària) | 0.0667 | 21.09 | 1.41 |
| P0502 | m3 | Formigó 15N/mm2, =5% d'àrids reciclats, inclòs transport a l'obra | 1.05 | 88 | 92.40 |
|  |  | Total |  |  | 100.34 |

| Amidament | Uts. | Llarg | Ample | Alt | Parcial |
|---|---|---|---|---|---|
| ODs | 3 | 7 | 0.9 | 1 | 18.90 |
|  | -3 | 7 |  | 0.2 | -4.20 |
|  | 1 | 25 | 0.8 | 1 | 20.00 |
|  | -1 | 25 |  | 0.13 | -3.25 |
| Subtotal |  |  |  |  | 31.45 |
| Total |  |  |  |  | 31.45 |

**E0840** u Embocadura prefabricada D 500 mm
5 u × 391.32 (430.45 amb costos indirectes) = 2152.25
Embocadura armada prefabricada diàmetre 500 mm, inclou tots els treballs d'adequació, anivellament, excavació i rebliments, totalment col·locada i en servei.

| Codi | Ut | Descripció | Rendiment | Preu | Import |
|---|---|---|---|---|---|
| O0101 | h | Cap de colla | 0.1 | 26.37 | 2.64 |
| O0102 | h | Oficial 1ª | 2 | 24.9 | 49.80 |
| O0110 | h | Peó | 2 | 20.75 | 41.50 |
| P0503 | m3 | Formigó HM-20, =5% d'àrids reciclats, inclòs transport a l'obra | 0.2 | 96.5 | 19.30 |
| E02084 | u | Embocadura armada tub Ø 500 mm (material) | 1 | 217 | 217.00 |
| M0207 | h | Retroexcavadora 100 hp | 0.5 | 59.41 | 29.71 |
| M0214 | h | Camió grua 12 tn | 0.5 | 62.74 | 31.37 |
|  |  | Total |  |  | 391.32 |

| Amidament | Uts. | Parcial |
|---|---|---|
| ODs | 5 | 5.00 |
| Total |  | 5 |

### 0204 SENYALITZACIÓ I ABALISAMENT (23/07/1998)
Import: 12908.66

**E07311** u Trasllat de senyal existent
17 u × 37.47 (41.22 amb costos indirectes) = 700.74

**E07312** u Trasllat de senyal d'indicació o orientació existent
3 u × 252.01 (277.21 amb costos indirectes) = 831.63

**E0706** m Marca viària longitudinal 15 cm. amplada, pintura acrílica
5664 m × 0.77 (0.85 amb costos indirectes) = 4814.40

**E0732** m Marca viària transversal 40 cm. amplada, pintura blanca
10 m × 1.88 (2.07 amb costos indirectes) = 20.70

**E0708** m2 Marca viària transversal, fletxes, inscripcions i zebrats, pintura acrílica
5 m2 × 15.09 (16.6 amb costos indirectes) = 83.00

**E07031** m Muntatge de barrera aprofitada amb nou poste tubular (11/05/2010)
44 m × 13.69 (15.06 amb costos indirectes) = 662.64
Muntatge de barrera de seguretat existent aprofitada, amb nou poste tubular de 120x55 mm , inclòs part proporcional de fonamentació.

| Codi | Ut | Descripció | Rendiment | Preu | Import |
|---|---|---|---|---|---|
| O0101 | h | Cap de colla | 0.04 | 26.37 | 1.05 |
| O0102 | h | Oficial 1ª | 0.12 | 24.9 | 2.99 |
| O0110 | h | Peó | 0.12 | 20.75 | 2.49 |
| P1424 | u | Part proporc. mater. barreres (material; 11/05/2010) | 1 | 6.28 | 6.28 |
| M0253 | h | Màquina per a clavar muntants metàl·lics (maquinària) | 0.02 | 43.97 | 0.88 |
|  |  | Total |  |  | 13.69 |

**E07001** m Barrera de seguretat BMSRA4/C h=1,5m, N2/A/W5, sense separador cada 4m
60 m × 37.9 (41.69 amb costos indirectes) = 2501.40
Barrera de seguretat metàl·lica simple, amb nivell de contenció N2, índex de severitat A, amplada de treball W5, i deflexió dinàmica 1,6 segons UNE-EN 1317-2 o equivalent, sense separador, galvanitzada en calent, incloent tanca de secció doble ona, pal de perfil C-120 de 1,5m de longitud cada 4m (BMSRA4/C), elements de fixació, topall final si s'escau, material auxiliar i captafars, a una alçaria de 750 mm, inclòs enclavament i soldadures, totalment col·locada en recta o corbada de qualsevol radi

| Codi | Ut | Descripció | Rendiment | Preu | Import |
|---|---|---|---|---|---|
| O0101 | h | Cap de colla | 0.0356 | 26.37 | 0.94 |
| O0102 | h | Oficial 1ª | 0.0711 | 24.9 | 1.77 |
| O0110 | h | Peó | 0.0711 | 20.75 | 1.48 |
| M0214 | h | Camió grua 12 tn | 0.0178 | 62.74 | 1.12 |
| M0364 | h | Furgoneta de 3500 kg | 0.0356 | 8.12 | 0.29 |
| M0253 | h | Màquina per a clavar muntants metàl·lics | 0.0356 | 43.97 | 1.57 |
| M0235 | h | Equip de soldadura elèctrica (maquinària) | 0.0356 | 14.55 | 0.52 |
| M0227 | h | Grup electrògen de 45/60 kVA, amb consums inclosos (maquinària) | 0.0356 | 5.8 | 0.21 |
| P07001 | m | Barrera de seguretat BMSRA4/C h=1,5m, N2/A/W5, sense separador cada 4m (material) | 1 | 30 | 30.00 |
|  |  | Total |  |  | 37.9 |

**E07368** u Extrem 4,32m per barrera seguretat metàl·lica
3 u × 408.5 (449.35 amb costos indirectes) = 1348.05
Extrem de 4,32 m mínim de barrera de seguretat metàl·lica de qualsevol tipus, amb abatiment o encastament en el talús del desmunt, incloent tanca de secció doble ona, pals de perfil C-120 cada 2 m, peça en angle, topall final, elements de fixació, material auxiliar i captafars, inclòs enclavament, totalment col·locat

| Codi | Ut | Descripció | Rendiment | Preu | Import |
|---|---|---|---|---|---|
| O0101 | h | Cap de colla | 0.5714 | 26.37 | 15.07 |
| O0102 | h | Oficial 1ª | 1.1429 | 24.9 | 28.46 |
| O0110 | h | Peó | 1.1429 | 20.75 | 23.72 |
| M0207 | h | Retroexcavadora 100 hp | 0.5714 | 59.41 | 33.95 |
| M0214 | h | Camió grua 12 tn | 0.2857 | 62.74 | 17.92 |
| M0364 | h | Furgoneta de 3500 kg | 0.5714 | 8.12 | 4.64 |
| M0253 | h | Màquina per a clavar muntants metàl·lics | 0.5714 | 43.97 | 25.12 |
| M0235 | h | Equip de soldadura elèctrica | 0.5714 | 14.55 | 8.31 |
| M0227 | h | Grup electrògen de 45/60 kVA, amb consums inclosos | 0.5714 | 5.8 | 3.31 |
| P14452 | u | Extrem 4,32m per barrera seguretat metàl·lica (material) | 1 | 248 | 248.00 |
|  |  | Total |  |  | 408.5 |

**E07364** u Extrem 8m per barrera seguretat metàl·lica
3 u × 589.73 (648.7 amb costos indirectes) = 1946.10
Extrem de 8 m mínim de barrera de seguretat metàl·lica de qualsevol tipus, amb abatiment o encastament en el talús del desmunt, incloent tanca de secció doble ona, pals de perfil C-120 cada 2 m, peça en angle, topall final, elements de fixació, material auxiliar i captafars, inclòs enclavament, totalment col·locat

| Codi | Ut | Descripció | Rendiment | Preu | Import |
|---|---|---|---|---|---|
| O0101 | h | Cap de colla | 0.8 | 26.37 | 21.10 |
| O0102 | h | Oficial 1ª | 1.6 | 24.9 | 39.84 |
| O0110 | h | Peó | 1.6 | 20.75 | 33.20 |
| M0207 | h | Retroexcavadora 100 hp | 0.8 | 59.41 | 47.53 |
| M0214 | h | Camió grua 12 tn | 0.4 | 62.74 | 25.10 |
| M0364 | h | Furgoneta de 3500 kg | 0.8 | 8.12 | 6.50 |
| M0253 | h | Màquina per a clavar muntants metàl·lics | 0.8 | 43.97 | 35.18 |
| M0235 | h | Equip de soldadura elèctrica | 0.8 | 14.55 | 11.64 |
| M0227 | h | Grup electrògen de 45/60 kVA, amb consums inclosos | 0.8 | 5.8 | 4.64 |
| P14450 | u | Extrem 8m per barrera seguretat metàl·lica (material) | 1 | 365 | 365.00 |
|  |  | Total |  |  | 589.73 |

## 03 TV-7046 De l'Albiol a la C-14 (23/07/1998)
Import: 376251.52

### 0301 TREBALLS PREVIS I ENDERROCS (23/07/1998)
Import: 48150.05

**E0222** m Demolició tub, pas salvacunetes, qualsevol material i diàmetre <100cm, inclòs recobriment formigó
134 m × 32.07 (35.28 amb costos indirectes) = 4727.52

| Amidament | Uts. | Llarg | Parcial |
|---|---|---|---|
| Guals | 1 | 48 | 48.00 |
| Reg | 1 | 86 | 86.00 |
| Subtotal |  |  | 134.00 |
| Total |  |  | 134 |

**E0223** m Demolició tub, pas salvacunetes, qualsevol material i diàmetre <100cm, sense recobriment formigó
5 m × 10.69 (11.76 amb costos indirectes) = 58.80
Demolició de tub en pas salvacunetes, drenatge o sanejament existent de qualsevol material i diàmetre inferior a 100 cm, sense recobriment de formigó, càrrega, transport a l'abocador, cànon d'abocament i manteniment de l'abocador

| Codi | Ut | Descripció | Rendiment | Preu | Import |
|---|---|---|---|---|---|
| O0101 | h | Cap de colla | 0.018 | 26.37 | 0.47 |
| O0110 | h | Peó | 0.09 | 20.75 | 1.87 |
| M0207 | h | Retroexcavadora 100 hp | 0.06 | 59.41 | 3.56 |
| M0207B | h | Retroexcavadora 100 hp equipada amb martell trencadora | 0.03 | 68.89 | 2.07 |
| M0212B | h | Camió de trabuc 16 m³ | 0.06 | 45.4 | 2.72 |
|  |  | Total |  |  | 10.69 |

| Amidament | Uts. | Llarg | Parcial |
|---|---|---|---|
| Gual | 1 | 5 | 5.00 |
| Total |  |  | 5 |

**E02111** m2 Demolició cuneta transitable de formigó
19.5 m2 × 6.91 (7.6 amb costos indirectes) = 148.20

| Amidament | Uts. | Llarg | Ample | Parcial |
|---|---|---|---|---|
|  | 1 | 15 | 1.3 | 19.50 |
| Total |  |  |  | 19.5 |

**E02112** m2 Demolició cuneta triangular o trapezoïdal de formigó
15 m2 × 9.71 (10.68 amb costos indirectes) = 160.20

| Amidament | Uts. | Llarg | Ample | Parcial |
|---|---|---|---|---|
|  | 1 | 10 | 1.5 | 15.00 |
| Total |  |  |  | 15 |

**E0210** m Demolició de vorada i rigola, inclosa la fonamentació, i transport (23/07/1998)
140 m × 7.15 (7.87 amb costos indirectes) = 1101.80
Demolició de vorada i rigola, inclosa la fonamentació, transport a abocador, cànon i condicionament del mateix.

| Codi | Ut | Descripció | Rendiment | Preu | Import |
|---|---|---|---|---|---|
| O0110 | h | Peó | 0.2 | 20.75 | 4.15 |
| M0207 | h | Retroexcavadora 100 hp | 0.02 | 59.41 | 1.19 |
| M0212B | h | Camió de trabuc 16 m³ | 0.02 | 45.4 | 0.91 |
| P1613 | u | Cànon d'abocador (23/07/1998) | 0.6 | 1.5 | 0.90 |
|  |  | Total |  |  | 7.15 |

| Amidament | Uts. | Llarg | Parcial |
|---|---|---|---|
| Vorera | 1 | 140 | 140.00 |
| Total |  |  | 140 |

**E10215** u Retirada llumenera, inclòs columna, demolició de la fonamentació (23/07/1998)
7 u × 131.77 (144.95 amb costos indirectes) = 1014.65
Retirada de llumenera, inclòs columna, demolició de la fonamentació, rebliment del forat, càrrega i transport de les runes, fanal, cablejat i de tots els elements a l'abocador controlat, inclòs cànons.

| Codi | Ut | Descripció | Rendiment | Preu | Import |
|---|---|---|---|---|---|
| O0101 | h | Cap de colla | 0.02 | 26.37 | 0.53 |
| O0102 | h | Oficial 1ª | 0.2 | 24.9 | 4.98 |
| O0110 | h | Peó | 0.8 | 20.75 | 16.60 |
| P0502 | m3 | Formigó 15N/mm2, =5% d'àrids reciclats, inclòs transport a l'obra | 0.6 | 88 | 52.80 |
| P1609 | m3 | Excavació de terres | 0.6 | 11.12 | 6.67 |
| M0214 | h | Camió grua 12 tn | 0.8 | 62.74 | 50.19 |
|  |  | Total |  |  | 131.77 |

**E02085** m3 Enderroc estructures formigó armat, inclòs transport a abocador
16.5 m3 × 53.11 (58.42 amb costos indirectes) = 963.93

| Amidament | Uts. | Llarg | Ample | Alt | Parcial |
|---|---|---|---|---|---|
| Murallons | 1 | 13 | 0.5 | 1 | 6.50 |
| Arquetes | 10 | 1 | 1 | 1 | 10.00 |
| Subtotal |  |  |  |  | 16.50 |
| Total |  |  |  |  | 16.5 |

**E0334** m Tall serra disc paviment mescles bituminoses, formigó o panot, fins 25cm fondària
6896 m × 3.79 (4.17 amb costos indirectes) = 28756.32

| Amidament | Uts. | Llarg | Parcial |
|---|---|---|---|
| Cuneta transitable | 1 | 6832 | 6832.00 |
| Gual cuneta transitable | 1 | 52 | 52.00 |
| ODs | 2 | 6 | 12.00 |
| Subtotal |  |  | 6896.00 |
| Total |  |  | 6896 |

**E02110** m2 Demolició paviment de formigó
968.4 m2 × 6.48 (7.13 amb costos indirectes) = 6904.69

| Amidament | Uts. | Llarg | Ample | Parcial |
|---|---|---|---|---|
| Cuneta transitable | 1 | 6832 | 0.1 | 683.20 |
| Gual cuneta transitable | 1 | 52 | 0.1 | 5.20 |
| Vorera | 1 | 140 | 2 | 280.00 |
| Subtotal |  |  |  | 968.40 |
| Total |  |  |  | 968.4 |

**E0213** m2 Demolició paviment mescla bituminosa
693.2 m2 × 4.86 (5.35 amb costos indirectes) = 3708.62

| Amidament | Uts. | Llarg | Ample | Parcial |
|---|---|---|---|---|
| Cuneta transitable | 1 | 6832 | 0.1 | 683.20 |
| Gual cuneta transitable | 1 | 52 | 0.1 | 5.20 |
| ODs | 1 | 6 | 0.8 | 4.80 |
| Subtotal |  |  |  | 693.20 |
| Total |  |  |  | 693.2 |

**E0215** u Desmuntatge senyal vertical trànsit existent, inclòs suports i demolició fonamentacions
12 u × 34.51 (37.96 amb costos indirectes) = 455.52

**E0214** m Desmuntatge barrera seguretat metà·lica, inclòs suports i demolició fonamentacions
20 m × 6.81 (7.49 amb costos indirectes) = 149.80

### 0302 MOVIMENT DE TERRES I MURS
Import: 91477.31

**E0313** m2 Esbrossada del terreny, inclòs càrrega i transport.
7554.2 m2 × 0.73 (0.8 amb costos indirectes) = 6043.36

| Amidament | Uts. | Llarg | Ample | Parcial |
|---|---|---|---|---|
| Cuneta trapezoïdal | 1 | 26 | 1.5 | 39.00 |
| Cuneta transitable | 1 | 6832 | 1.1 | 7515.20 |
| Subtotal |  |  |  | 7554.20 |
| Total |  |  |  | 7554.2 |

**E0305** m3 Excavació rases, pous o fonaments, mitjans mecànics, càrrega i transport
2289.92 m3 × 11.67 (12.84 amb costos indirectes) = 29402.57

| Amidament | Uts. | Llarg | Ample | Alt | Parcial |
|---|---|---|---|---|---|
| Cuneta transitable | 1 | 6832 | 1.1 | 0.3 | 2254.56 |
| Gual cuneta transitable | 1 | 20 | 3.4 | 0.2 | 13.60 |
|  | 1 | 32 | 3.4 | 0.2 | 21.76 |
| Subtotal |  |  |  |  | 2289.92 |
| Total |  |  |  |  | 2289.92 |

**E0344** m2 Repàs i piconatge de la base del terraplè i del fons de la caixa
7692 m2 × 1.57 (1.73 amb costos indirectes) = 13307.16

| Amidament | Uts. | Llarg | Ample | Parcial |
|---|---|---|---|---|
| Cuneta transitable | 1 | 6832 | 1.1 | 7515.20 |
| Gual cuneta transitable | 1 | 52 | 3.4 | 176.80 |
| Subtotal |  |  |  | 7692.00 |
| Total |  |  |  | 7692 |

**E0317** m3 Rebliment i piconatge rases, material pròpia obra, inclòs càrrega i transport
188.3 m3 × 7.22 (7.94 amb costos indirectes) = 1495.10

| Amidament | Uts. | Llarg | Ample | Alt | Parcial |
|---|---|---|---|---|---|
| Cuneta transitable | 1 | 376.6 | 1 | 0.5 | 188.30 |
| Total |  |  |  |  | 188.3 |

**E0601** m3 Base granular de tot-u artificial, amb motoanivelladora
1538.4 m3 × 24.36 (26.8 amb costos indirectes) = 41229.12

| Amidament | Uts. | Llarg | Ample | Alt | Parcial |
|---|---|---|---|---|---|
| Cuneta transitable | 1 | 6832 | 1.1 | 0.2 | 1503.04 |
| Gual cuneta transitable | 1 | 52 | 3.4 | 0.2 | 35.36 |
| Subtotal |  |  |  |  | 1538.40 |
| Total |  |  |  |  | 1538.4 |

### 0303 DRENATGE (23/07/1998)
Import: 227057.19

**E0884** m Formació i reperfilat de cunetes transitables en qualsevol tipus de terreny
6884 m × 3.19 (3.51 amb costos indirectes) = 24162.84

| Amidament | Uts. | Llarg | Parcial |
|---|---|---|---|
| Cuneta transitable | 1 | 6832 | 6832.00 |
| Gual cuneta transitable | 1 | 52 | 52.00 |
| Subtotal |  |  | 6884.00 |
| Total |  |  | 6884 |

**E0885** m3 Formació i reperfilat de cunetes triangular / trapezoïdal en qualsevol tipus de terreny
25.35 m3 × 13.1 (14.41 amb costos indirectes) = 365.29

| Amidament | Uts. | Llarg | Ample | Alt | Parcial |
|---|---|---|---|---|---|
| Cuneta trapezoïdal | 1 | 26 | 1.5 | 0.65 | 25.35 |
| Total |  |  |  |  | 25.35 |

**E0880** m3 Formigó en revestiment de cunetes
1201.45 m3 × 131.88 (145.07 amb costos indirectes) = 174294.35

| Amidament | Uts. | Llarg | Ample | Alt | Parcial |
|---|---|---|---|---|---|
| Cuneta trapezoïdal | 1 | 26 | 1.5 | 0.15 | 5.85 |
| Cuneta transitable | 1 | 6832 |  | 0.175 | 1195.60 |
| Subtotal |  |  |  |  | 1201.45 |
| Total |  |  |  |  | 1201.45 |

**E05171** m2 Malla electrosoldada d'acer corrugat ME500SD 20x20cm Ø8mm
187.2 m2 × 5.34 (5.87 amb costos indirectes) = 1098.86

| Amidament | Uts. | Llarg | Ample | Parcial |
|---|---|---|---|---|
| Gual cuneta transitable | 1 | 52 | 3.6 | 187.20 |
| Total |  |  |  | 187.2 |

**E0883** m3 Formació de gual en cuneta transitable, formigó HA-25
37.44 m3 × 136.59 (150.25 amb costos indirectes) = 5625.36

| Amidament | Uts. | Llarg | Ample | Alt | Parcial |
|---|---|---|---|---|---|
| Gual cuneta transitable | 1 | 52 | 3.6 | 0.2 | 37.44 |
| Total |  |  |  |  | 37.44 |

**E08703** u Arqueta drenatge per recollida de cunetes, Hmax=2,00 m, 2 reixes D-400
11 u × 1324.11 (1456.52 amb costos indirectes) = 16021.72

**E0414** m2 Emmacat de pedra 25 cm, travada amb formigó 15 N/mm2, acabat rústic, inclòs excavació
32 m2 × 32.53 (35.78 amb costos indirectes) = 1144.96

**E0305** m3 Excavació rases, pous o fonaments, mitjans mecànics, càrrega i transport
32.5 m3 × 11.67 (12.84 amb costos indirectes) = 417.30

| Amidament | Uts. | Llarg | Ample | Alt | Parcial |
|---|---|---|---|---|---|
| ODs | 1 | 10 | 1.1 | 1 | 11.00 |
| Reg | 1 | 86 | 0.5 | 0.5 | 21.50 |
| Subtotal |  |  |  |  | 32.50 |
| Total |  |  |  |  | 32.5 |

**E08080** m Tub HDPE de paret estructurada Ø250 mm
86 m × 13.74 (15.11 amb costos indirectes) = 1299.46
Tub de paret estructurada, de superficie interna llisa i externa corrugada, de polietilè HDPE, tipus B, àrea aplicació U, de diàmetre nominal exterior 250 mm, de rididesa anular SN 8 kN/m2, segons la norma UNE-EN 13476-3 o equivalent, part proporcional de peces especials i accessoris, unió amb maneguets i col·locat al fons de la rasa.

| Codi | Ut | Descripció | Rendiment | Preu | Import |
|---|---|---|---|---|---|
| O0101 | h | Cap de colla | 0.02 | 26.37 | 0.53 |
| O0102 | h | Oficial 1ª | 0.1 | 24.9 | 2.49 |
| O0110 | h | Peó | 0.1 | 20.75 | 2.08 |
| P08080 | m | Tub HDPE Ø250 mm, SN 8kN/m2, sup. interna llisa/externa corrugada, B, U, maneguet (material) | 1.02 | 8.47 | 8.64 |
|  |  | Total |  |  | 13.74 |

| Amidament | Uts. | Llarg | Parcial |
|---|---|---|---|
| Reg | 1 | 86 | 86.00 |
| Total |  |  | 86 |

**E08084** m Tub HDPE de paret estructurada Ø630 mm
10 m × 64.68 (71.15 amb costos indirectes) = 711.50
Tub de paret estructurada, de superficie interna llisa i externa corrugada, de polietilè HDPE, tipus B, àrea aplicació U, de diàmetre nominal exterior 630 mm, de rididesa anular SN 8 kN/m2, segons la norma UNE-EN 13476-3 o equivalent, part proporcional de peces especials i accessoris, unió amb maneguets i col·locat al fons de la rasa.

| Codi | Ut | Descripció | Rendiment | Preu | Import |
|---|---|---|---|---|---|
| O0101 | h | Cap de colla | 0.08 | 26.37 | 2.11 |
| O0102 | h | Oficial 1ª | 0.4 | 24.9 | 9.96 |
| O0110 | h | Peó | 0.4 | 20.75 | 8.30 |
| P08084 | m | Tub HDPE Ø630 mm, SN 8kN/m2, sup. interna llisa/externa corrugada, B, U, maneguet (material) | 1.02 | 43.44 | 44.31 |
|  |  | Total |  |  | 64.68 |

| Amidament | Uts. | Llarg | Parcial |
|---|---|---|---|
| ODs | 1 | 10 | 10.00 |
| Total |  |  | 10 |

**E0322** m3 Rebliment i piconatge rases, sorra 0-3 mm, inclòs transport
17.2 m3 × 32.41 (35.65 amb costos indirectes) = 613.18
Rebliment amb sorra de 0 a 3 mm de rases i recobriment de canalitzacions, estesa i compactació segons condicions del Plec de Prescripcions Tècniques, inclòs cànon d'extracció i transport a l'obra.

| Codi | Ut | Descripció | Rendiment | Preu | Import |
|---|---|---|---|---|---|
| O0101 | h | Cap de colla | 0.0167 | 26.37 | 0.44 |
| O0110 | h | Peó | 0.0667 | 20.75 | 1.38 |
| M0207 | h | Retroexcavadora 100 hp | 0.0333 | 59.41 | 1.98 |
| M0211 | h | Corró de llança 650 kg | 0.0667 | 9.61 | 0.64 |
| M0213 | h | Camió cisterna de 8 m³ | 0.0133 | 48 | 0.64 |
| P03152 | m3 | Sorra de pedrera de 0 a 3 mm, inlòs transport a l'obra (material) | 1.05 | 25.93 | 27.23 |
| P1601 | m3 | Aigua | 0.05 | 1.93 | 0.10 |
|  |  | Total |  |  | 32.41 |

| Amidament | Uts. | Llarg | Ample | Alt | Parcial |
|---|---|---|---|---|---|
| Reg | 1 | 86 | 0.5 | 0.5 | 21.50 |
|  | -1 | 86 |  | 0.05 | -4.30 |
| Subtotal |  |  |  |  | 17.20 |
| Total |  |  |  |  | 17.2 |

**E0501** m3 Formigó 15N/mm2 per a regularització sota fonaments o rebliments (= 5% d'àrids reciclats)
7.9 m3 × 100.34 (110.37 amb costos indirectes) = 871.92

| Amidament | Uts. | Llarg | Ample | Alt | Parcial |
|---|---|---|---|---|---|
| ODs | 1 | 10 | 1.1 | 1 | 11.00 |
|  | -1 | 10 |  | 0.31 | -3.10 |
| Subtotal |  |  |  |  | 7.90 |
| Total |  |  |  |  | 7.9 |

**E0840** u Embocadura prefabricada D 500 mm
1 u × 391.32 (430.45 amb costos indirectes) = 430.45

| Amidament | Uts. | Parcial |
|---|---|---|
| ODs | 1 | 1.00 |
| Total |  | 1 |

### 0304 SENYALITZACIÓ I ABALISAMENT (23/07/1998)
Import: 9566.97

**E07311** u Trasllat de senyal existent
20 u × 37.47 (41.22 amb costos indirectes) = 824.40

**E07312** u Trasllat de senyal d'indicació o orientació existent
2 u × 252.01 (277.21 amb costos indirectes) = 554.42

**E0706** m Marca viària longitudinal 15 cm. amplada, pintura acrílica
6884 m × 0.77 (0.85 amb costos indirectes) = 5851.40

**E0732** m Marca viària transversal 40 cm. amplada, pintura blanca
10 m × 1.88 (2.07 amb costos indirectes) = 20.70

**E0708** m2 Marca viària transversal, fletxes, inscripcions i zebrats, pintura acrílica
5 m2 × 15.09 (16.6 amb costos indirectes) = 83.00

**E07031** m Muntatge de barrera aprofitada amb nou poste tubular
20 m × 13.69 (15.06 amb costos indirectes) = 301.20

**E07001** m Barrera de seguretat BMSRA4/C h=1,5m, N2/A/W5, sense separador cada 4m
20 m × 37.9 (41.69 amb costos indirectes) = 833.80

**E07368** u Extrem 4,32m per barrera seguretat metàl·lica
1 u × 408.5 (449.35 amb costos indirectes) = 449.35

**E07364** u Extrem 8m per barrera seguretat metàl·lica
1 u × 589.73 (648.7 amb costos indirectes) = 648.70

## 04 T-343 De Duesaigües a l'Argentera (23/07/1998)
Import: 117745.59

### 0401 TREBALLS PREVIS I ENDERROCS (10/07/2006)
Import: 13041.08

**E0222** m Demolició tub, pas salvacunetes, qualsevol material i diàmetre <100cm, inclòs recobriment formigó
21.5 m × 32.07 (35.28 amb costos indirectes) = 758.52

**E02111** m2 Demolició cuneta transitable de formigó
62 m2 × 6.91 (7.6 amb costos indirectes) = 471.20

| Amidament | Uts. | Llarg | Ample | Parcial |
|---|---|---|---|---|
| Cuneta | 1 | 10 | 1.1 | 11.00 |
| Gual | 1 | 15 | 3.4 | 51.00 |
| Subtotal |  |  |  | 62.00 |
| Total |  |  |  | 62 |

**E02085** m3 Enderroc estructures formigó armat, inclòs transport a abocador
2 m3 × 53.11 (58.42 amb costos indirectes) = 116.84

| Amidament | Uts. | Llarg | Ample | Alt | Parcial |
|---|---|---|---|---|---|
| Arquetes | 2 | 1 | 1 | 1 | 2.00 |
| Total |  |  |  |  | 2 |

**E0334** m Tall serra disc paviment mescles bituminoses, formigó o panot, fins 25cm fondària
1940 m × 3.79 (4.17 amb costos indirectes) = 8089.80

| Amidament | Uts. | Llarg | Parcial |
|---|---|---|---|
| Cuneta transitable | 1 | 1875 | 1875.00 |
| Gual cuneta transitable | 1 | 55 | 55.00 |
| ODs | 2 | 5 | 10.00 |
| Subtotal |  |  | 1940.00 |
| Total |  |  | 1940 |

**E02110** m2 Demolició paviment de formigó
261 m2 × 6.48 (7.13 amb costos indirectes) = 1860.93

| Amidament | Uts. | Llarg | Ample | Parcial |
|---|---|---|---|---|
| Cuneta transitable | 1 | 1875 | 0.1 | 187.50 |
| Gual cuneta transitable | 1 | 55 | 0.1 | 5.50 |
|  | 1 | 20 | 3.4 | 68.00 |
| Subtotal |  |  |  | 261.00 |
| Total |  |  |  | 261 |

**E0213** m2 Demolició paviment mescla bituminosa
197.5 m2 × 4.86 (5.35 amb costos indirectes) = 1056.63

| Amidament | Uts. | Llarg | Ample | Parcial |
|---|---|---|---|---|
| Cuneta transitable | 1 | 1875 | 0.1 | 187.50 |
| Gual cuneta tranistable | 1 | 55 | 0.1 | 5.50 |
| ODs | 1 | 5 | 0.9 | 4.50 |
| Subtotal |  |  |  | 197.50 |
| Total |  |  |  | 197.5 |

**E0215** u Desmuntatge senyal vertical trànsit existent, inclòs suports i demolició fonamentacions
3 u × 34.51 (37.96 amb costos indirectes) = 113.88

**E0214** m Desmuntatge barrera seguretat metà·lica, inclòs suports i demolició fonamentacions
8 m × 6.81 (7.49 amb costos indirectes) = 59.92

**E0821** u Recreixement i anivellació pericó o bunera
3 u × 155.56 (171.12 amb costos indirectes) = 513.36
Repicat de xapa de morter, neteja, recreixement i anivellació de pericó, pou de registre, o bunera existent de qualsevol tipus a nova cota d'acabat, totalment acabat.

| Codi | Ut | Descripció | Rendiment | Preu | Import |
|---|---|---|---|---|---|
| O0101 | h | Cap de colla | 0.3 | 26.37 | 7.91 |
| O0102 | h | Oficial 1ª | 1.5 | 24.9 | 37.35 |
| O0110 | h | Peó | 1.5 | 20.75 | 31.13 |
| P0503 | m3 | Formigó HM-20, =5% d'àrids reciclats, inclòs transport a l'obra | 0.65 | 96.5 | 62.73 |
| P0602 | kg | Filferro recuit | 0.4 | 1.75 | 0.70 |
| P0604 | kg | Claus acer | 0.3 | 1.61 | 0.48 |
| P0701 | m | Tauló de fusta pi, 10 usos | 2 | 0.41 | 0.82 |
| P0702 | m3 | Llata de fusta de pi (material; 13/03/2026) | 0.015 | 407.53 | 6.11 |
| P0704 | m2 | Amortització tauler de pi 22 mm, 10 usos | 1.25 | 2.43 | 3.04 |
| P0707 | l | Desencofrant (material; 13/03/2026) | 0.2 | 2.91 | 0.58 |
| M0214 | h | Camió grua 12 tn | 0.075 | 62.74 | 4.71 |
|  |  | Total |  |  | 155.56 |

### 0402 MOVIMENT DE TERRES I MURS
Import: 27686.72

**E0313** m2 Esbrossada del terreny, inclòs càrrega i transport.
2062.5 m2 × 0.73 (0.8 amb costos indirectes) = 1650.00

| Amidament | Uts. | Llarg | Ample | Parcial |
|---|---|---|---|---|
| Cuneta transitable | 1 | 1875 | 1.1 | 2062.50 |
| Total |  |  |  | 2062.5 |

**E0305** m3 Excavació rases, pous o fonaments, mitjans mecànics, càrrega i transport
682.67 m3 × 11.67 (12.84 amb costos indirectes) = 8765.48

| Amidament | Uts. | Llarg | Ample | Alt | Parcial |
|---|---|---|---|---|---|
| Cuneta transitable | 1 | 1875 | 1.1 | 0.3 | 618.75 |
| Gual cuneta | 1 | 94 | 3.4 | 0.2 | 63.92 |
| Subtotal |  |  |  |  | 682.67 |
| Total |  |  |  |  | 682.67 |

**E0344** m2 Repàs i piconatge de la base del terraplè i del fons de la caixa
2382.1 m2 × 1.57 (1.73 amb costos indirectes) = 4121.03

| Amidament | Uts. | Llarg | Ample | Parcial |
|---|---|---|---|---|
| Cuneta transitable | 1 | 1875 | 1.1 | 2062.50 |
| Gual cuneta | 1 | 94 | 3.4 | 319.60 |
| Subtotal |  |  |  | 2382.10 |
| Total |  |  |  | 2382.1 |

**E0317** m3 Rebliment i piconatge rases, material pròpia obra, inclòs càrrega i transport
48.13 m3 × 7.22 (7.94 amb costos indirectes) = 382.15

| Amidament | Uts. | Llarg | Ample | Alt | Parcial |
|---|---|---|---|---|---|
| Cuneta transitable | 1 | 96.25 | 1 | 0.5 | 48.13 |
| Total |  |  |  |  | 48.13 |

**E0601** m3 Base granular de tot-u artificial, amb motoanivelladora
476.42 m3 × 24.36 (26.8 amb costos indirectes) = 12768.06

| Amidament | Uts. | Llarg | Ample | Alt | Parcial |
|---|---|---|---|---|---|
| Cuneta transitable | 1 | 1875 | 1.1 | 0.2 | 412.50 |
| Gual cuneta | 1 | 94 | 3.4 | 0.2 | 63.92 |
| Subtotal |  |  |  |  | 476.42 |
| Total |  |  |  |  | 476.42 |

### 0403 DRENATGE (23/07/1998)
Import: 73035.42

**E0884** m Formació i reperfilat de cunetes transitables en qualsevol tipus de terreny
1969 m × 3.19 (3.51 amb costos indirectes) = 6911.19

| Amidament | Uts. | Llarg | Parcial |
|---|---|---|---|
| Cuneta transitable | 1 | 1875 | 1875.00 |
| Gual cuneta | 1 | 94 | 94.00 |
| Subtotal |  |  | 1969.00 |
| Total |  |  | 1969 |

**E0880** m3 Formigó en revestiment de cunetes
328.13 m3 × 131.88 (145.07 amb costos indirectes) = 47601.82

| Amidament | Uts. | Llarg | Alt | Parcial |
|---|---|---|---|---|
| Cuneta transitable | 1 | 1875 | 0.175 | 328.13 |
| Total |  |  |  | 328.13 |

**E05171** m2 Malla electrosoldada d'acer corrugat ME500SD 20x20cm Ø8mm
338.4 m2 × 5.34 (5.87 amb costos indirectes) = 1986.41

| Amidament | Uts. | Llarg | Ample | Parcial |
|---|---|---|---|---|
| Gual cuneta | 1 | 94 | 3.6 | 338.40 |
| Total |  |  |  | 338.4 |

**E0883** m3 Formació de gual en cuneta transitable, formigó HA-25
67.68 m3 × 136.59 (150.25 amb costos indirectes) = 10168.92

| Amidament | Uts. | Llarg | Ample | Alt | Parcial |
|---|---|---|---|---|---|
| Gual cuneta | 1 | 94 | 3.6 | 0.2 | 67.68 |
| Total |  |  |  |  | 67.68 |

**E08703** u Arqueta drenatge per recollida de cunetes, Hmax=2,00 m, 2 reixes D-400
3 u × 1324.11 (1456.52 amb costos indirectes) = 4369.56

**E0414** m2 Emmacat de pedra 25 cm, travada amb formigó 15 N/mm2, acabat rústic, inclòs excavació
16 m2 × 32.53 (35.78 amb costos indirectes) = 572.48

**E0305** m3 Excavació rases, pous o fonaments, mitjans mecànics, càrrega i transport
6.3 m3 × 11.67 (12.84 amb costos indirectes) = 80.89

| Amidament | Uts. | Llarg | Ample | Alt | Parcial |
|---|---|---|---|---|---|
| ODs | 1 | 7 | 0.9 | 1 | 6.30 |
| Total |  |  |  |  | 6.3 |

**E08083** m Tub HDPE de paret estructurada Ø500 mm
7 m × 48.43 (53.27 amb costos indirectes) = 372.89

| Amidament | Uts. | Llarg | Parcial |
|---|---|---|---|
| ODs | 1 | 7 | 7.00 |
| Total |  |  | 7 |

**E0840** u Embocadura prefabricada D 500 mm
1 u × 391.32 (430.45 amb costos indirectes) = 430.45

| Amidament | Uts. | Parcial |
|---|---|---|
| ODs | 1 | 1.00 |
| Total |  | 1 |

**E0501** m3 Formigó 15N/mm2 per a regularització sota fonaments o rebliments (= 5% d'àrids reciclats)
4.9 m3 × 100.34 (110.37 amb costos indirectes) = 540.81

| Amidament | Uts. | Llarg | Ample | Alt | Parcial |
|---|---|---|---|---|---|
| ODs | 1 | 7 | 0.9 | 1 | 6.30 |
|  | -1 | 7 |  | 0.2 | -1.40 |
| Subtotal |  |  |  |  | 4.90 |
| Total |  |  |  |  | 4.9 |

### 0404 SENYALITZACIÓ I ABALISAMENT (23/07/1998)
Import: 3982.37

**E07311** u Trasllat de senyal existent
6 u × 37.47 (41.22 amb costos indirectes) = 247.32

**E07312** u Trasllat de senyal d'indicació o orientació existent
1 u × 252.01 (277.21 amb costos indirectes) = 277.21

**E0706** m Marca viària longitudinal 15 cm. amplada, pintura acrílica
1930 m × 0.77 (0.85 amb costos indirectes) = 1640.50

**E0732** m Marca viària transversal 40 cm. amplada, pintura blanca
10 m × 1.88 (2.07 amb costos indirectes) = 20.70

**E0708** m2 Marca viària transversal, fletxes, inscripcions i zebrats, pintura acrílica
5 m2 × 15.09 (16.6 amb costos indirectes) = 83.00

**E07001** m Barrera de seguretat BMSRA4/C h=1,5m, N2/A/W5, sense separador cada 4m
20 m × 37.9 (41.69 amb costos indirectes) = 833.80

**E07364** u Extrem 8m per barrera seguretat metàl·lica
1 u × 589.73 (648.7 amb costos indirectes) = 648.70

**E07366** u Extrem en accesos i altres, qualsevol radi, per barrera de seguretat metàl·lica
1 u × 210.13 (231.14 amb costos indirectes) = 231.14
Extrem de barrera de seguretat metàl·lica de qualsevol tipus en accessos i altres, incloent 4 m de tanca de secció doble ona, pals, topall final, elements de fixació, material auxiliar i captafars, inclòs enclavament i soldadures, totalment col·locat en recta o corba de qualsevol radi

| Codi | Ut | Descripció | Rendiment | Preu | Import |
|---|---|---|---|---|---|
| O0101 | h | Cap de colla | 0.2857 | 26.37 | 7.53 |
| O0102 | h | Oficial 1ª | 0.5714 | 24.9 | 14.23 |
| O0110 | h | Peó | 0.5714 | 20.75 | 11.86 |
| M0214 | h | Camió grua 12 tn | 0.1429 | 62.74 | 8.97 |
| M0364 | h | Furgoneta de 3500 kg | 0.2857 | 8.12 | 2.32 |
| M0253 | h | Màquina per a clavar muntants metàl·lics | 0.2857 | 43.97 | 12.56 |
| M0235 | h | Equip de soldadura elèctrica | 0.2857 | 14.55 | 4.16 |
| M0227 | h | Grup electrògen de 45/60 kVA, amb consums inclosos | 0.2587 | 5.8 | 1.50 |
| P1446 | u | Extrem en accesos i altres, qualsevol radi, per barrera de seguretat metàl·lica (material) | 1 | 147 | 147.00 |
|  |  | Total |  |  | 210.13 |

## 05 T-201 De Santa Coloma de Queralt a Esblada (23/07/1998)
Import: 91318.46

### 0501 TREBALLS PREVIS I ENDERROCS (10/07/2006)
Import: 8728.87

**E0222** m Demolició tub, pas salvacunetes, qualsevol material i diàmetre <100cm, inclòs recobriment formigó
40 m × 32.07 (35.28 amb costos indirectes) = 1411.20

**E02111** m2 Demolició cuneta transitable de formigó
13 m2 × 6.91 (7.6 amb costos indirectes) = 98.80

| Amidament | Uts. | Llarg | Ample | Parcial |
|---|---|---|---|---|
|  | 1 | 10 | 1.3 | 13.00 |
| Total |  |  |  | 13 |

**E02112** m2 Demolició cuneta triangular o trapezoïdal de formigó
24 m2 × 9.71 (10.68 amb costos indirectes) = 256.32

| Amidament | Uts. | Llarg | Ample | Parcial |
|---|---|---|---|---|
|  | 1 | 12 | 2 | 24.00 |
| Total |  |  |  | 24 |

**E02085** m3 Enderroc estructures formigó armat, inclòs transport a abocador
5 m3 × 53.11 (58.42 amb costos indirectes) = 292.10

| Amidament | Uts. | Llarg | Ample | Alt | Parcial |
|---|---|---|---|---|---|
| Arquetes | 5 | 1 | 1 | 1 | 5.00 |
| Total |  |  |  |  | 5 |

**E0334** m Tall serra disc paviment mescles bituminoses, formigó o panot, fins 25cm fondària
1058 m × 3.79 (4.17 amb costos indirectes) = 4411.86

| Amidament | Uts. | Llarg | Parcial |
|---|---|---|---|
| Cuneta transitable | 1 | 940 | 940.00 |
| Gual cuneta | 1 | 98 | 98.00 |
| ODs | 4 | 5 | 20.00 |
| Subtotal |  |  | 1058.00 |
| Total |  |  | 1058 |

**E02110** m2 Demolició paviment de formigó
205.8 m2 × 6.48 (7.13 amb costos indirectes) = 1467.35

| Amidament | Uts. | Llarg | Ample | Parcial |
|---|---|---|---|---|
| Accés formigonat | 1 | 30 | 3.4 | 102.00 |
| Cuneta transitable | 1 | 940 | 0.1 | 94.00 |
| Gual cuneta | 1 | 98 | 0.1 | 9.80 |
| Subtotal |  |  |  | 205.80 |
| Total |  |  |  | 205.8 |

**E0213** m2 Demolició paviment mescla bituminosa
112.8 m2 × 4.86 (5.35 amb costos indirectes) = 603.48

| Amidament | Uts. | Llarg | Ample | Parcial |
|---|---|---|---|---|
| ODs | 2 | 5 | 0.9 | 9.00 |
| Cuneta transitable | 1 | 940 | 0.1 | 94.00 |
| Gual cuneta | 1 | 98 | 0.1 | 9.80 |
| Subtotal |  |  |  | 112.80 |
| Total |  |  |  | 112.8 |

**E0215** u Desmuntatge senyal vertical trànsit existent, inclòs suports i demolició fonamentacions
1 u × 34.51 (37.96 amb costos indirectes) = 37.96

**E0214** m Desmuntatge barrera seguretat metà·lica, inclòs suports i demolició fonamentacions
20 m × 6.81 (7.49 amb costos indirectes) = 149.80

### 0502 MOVIMENT DE TERRES I MURS
Import: 19591.54

**E0313** m2 Esbrossada del terreny, inclòs càrrega i transport.
1034 m2 × 0.73 (0.8 amb costos indirectes) = 827.20

| Amidament | Uts. | Llarg | Ample | Parcial |
|---|---|---|---|---|
| Cuneta transitable | 1 | 940 | 1.1 | 1034.00 |
| Total |  |  |  | 1034 |

**E0305** m3 Excavació rases, pous o fonaments, mitjans mecànics, càrrega i transport
400.59 m3 × 11.67 (12.84 amb costos indirectes) = 5143.58

| Amidament | Uts. | Llarg | Ample | Alt | Parcial |
|---|---|---|---|---|---|
| Cuneta transitable | 1 | 940 | 1.1 | 0.3 | 310.20 |
| Gual cuneta | 1 | 64 | 3.4 | 0.2 | 43.52 |
|  | 1 | 34 | 3.4 | 0.2 | 23.12 |
| Escullera talús | 1 | 47.5 | 1 | 0.5 | 23.75 |
| Subtotal |  |  |  |  | 400.59 |
| Total |  |  |  |  | 400.59 |

**E0344** m2 Repàs i piconatge de la base del terraplè i del fons de la caixa
1367.2 m2 × 1.57 (1.73 amb costos indirectes) = 2365.26

| Amidament | Uts. | Llarg | Ample | Parcial |
|---|---|---|---|---|
| Cuneta transitable | 1 | 940 | 1.1 | 1034.00 |
| Gual cuneta | 1 | 98 | 3.4 | 333.20 |
| Subtotal |  |  |  | 1367.20 |
| Total |  |  |  | 1367.2 |

**E0317** m3 Rebliment i piconatge rases, material pròpia obra, inclòs càrrega i transport
25.5 m3 × 7.22 (7.94 amb costos indirectes) = 202.47

| Amidament | Uts. | Llarg | Ample | Alt | Parcial |
|---|---|---|---|---|---|
| Cuneta transitable | 1 | 51 | 1 | 0.5 | 25.50 |
| Total |  |  |  |  | 25.5 |

**E0601** m3 Base granular de tot-u artificial, amb motoanivelladora
273.44 m3 × 24.36 (26.8 amb costos indirectes) = 7328.19

| Amidament | Uts. | Llarg | Ample | Alt | Parcial |
|---|---|---|---|---|---|
| Cuneta transitable | 1 | 940 | 1.1 | 0.2 | 206.80 |
| Gual cuneta | 1 | 98 | 3.4 | 0.2 | 66.64 |
| Subtotal |  |  |  |  | 273.44 |
| Total |  |  |  |  | 273.44 |

**E04121** m3 Escullera amb bloc de pedra calcària de 800 a 1.200 kg
47.5 m3 × 42.13 (46.34 amb costos indirectes) = 2201.15
Escullera amb bloc de pedra calcària de 800 a 1.200 kg, inclòs subministrament i col·locació

| Codi | Ut | Descripció | Rendiment | Preu | Import |
|---|---|---|---|---|---|
| O0101 | h | Cap de colla | 0.0286 | 26.37 | 0.75 |
| O0110 | h | Peó | 0.1429 | 20.75 | 2.97 |
| M0203A | h | Excavadora giratòria sobre pneumàtics o cadenes fins a 20 t.. | 0.1429 | 94 | 13.43 |
| P03261 | t | Bloc de pedra calcària per a escullera de 800 a 1200 kg, inclòs transport a l'obra (material) | 1.5 | 16.65 | 24.98 |
|  |  | Total |  |  | 42.13 |

| Amidament | Uts. | Llarg | Ample | Alt | Parcial |
|---|---|---|---|---|---|
| Escullera talús | 1 | 47.5 | 1 | 1 | 47.50 |
| Total |  |  |  |  | 47.5 |

**E0516** m2 Encofrat i desencofrat pla en parament vist
17.04 m2 × 46.1 (50.71 amb costos indirectes) = 864.10

| Codi | Ut | Descripció | Rendiment | Preu | Import |
|---|---|---|---|---|---|
| O0101 | h | Cap de colla | 0.15 | 26.37 | 3.96 |
| O0102 | h | Oficial 1ª | 0.65 | 24.9 | 16.19 |
| O0110 | h | Peó | 0.65 | 20.75 | 13.49 |
| P0701 | m | Tauló de fusta pi, 10 usos | 3 | 0.41 | 1.23 |
| P0706 | cu | Puntal met.telescòpic h=5m,150 usos (material; 13/03/2026) | 0.03 | 27.7 | 0.83 |
| P0703 | m2 | Amortització tauler de pi 22 mm, 3 usos (material; 13/03/2026) | 1 | 6.56 | 6.56 |
| P0707 | l | Desencofrant | 0.075 | 2.91 | 0.22 |
| P0705 | u | Materials auxiliars per a encofrar (material; 13/03/2026) | 0.4 | 1.58 | 0.63 |
| M0214 | h | Camió grua 12 tn | 0.03 | 62.74 | 1.88 |
| M0300 | h | Grup electrògen de 80/100 kVA, amb consums inclosos (maquinària; 13/03/2026) | 0.15 | 7.4 | 1.11 |
|  |  | Total |  |  | 46.1 |

| Amidament | Uts. | Llarg | Alt | Parcial |
|---|---|---|---|---|
| Cèrcol barrera seguretat | 2 | 28 | 0.3 | 16.80 |
|  | 2 | 0.4 | 0.3 | 0.24 |
| Subtotal |  |  |  | 17.04 |
| Total |  |  |  | 17.04 |

**E0517** kg Acer especial B-500S de límit elàstic 500 N/mm2 en barres corrugades
140 kg × 1.45 (1.6 amb costos indirectes) = 224.00
Subministrament i col·locació d'acer B500S en barres corrugades de límit elàstic no menor de 500 N/mm2, inclòs muntatge a obra i separadors homologats.

| Codi | Ut | Descripció | Rendiment | Preu | Import |
|---|---|---|---|---|---|
| O0101 | h | Cap de colla | 0.0006 | 26.37 | 0.02 |
| O0102 | h | Oficial 1ª | 0.0046 | 24.9 | 0.11 |
| O0110 | h | Peó | 0.0046 | 20.75 | 0.10 |
| M0245 | h | Cisalla elèctrica (maquinària) | 0.0011 | 3.73 | 0.00 |
| M0246 | h | Màquina de doblegar rodó d'acer (maquinària) | 0.0011 | 3 | 0.00 |
| M0214 | h | Camió grua 12 tn | 0.0006 | 62.74 | 0.04 |
| P0602 | kg | Filferro recuit | 0.01 | 1.75 | 0.02 |
| P0607 | kg | Acer corrugat B500S en barres (material) | 1.05 | 1.1 | 1.16 |
|  |  | Total |  |  | 1.45 |

| Amidament | Uts. | Llarg | Alt | Parcial |
|---|---|---|---|---|
| Cèrcol barrera seguretat | 1 | 28 | 5 | 140.00 |
| Total |  |  |  | 140 |

**E0505** m3 Formigó HA-25 per a fonaments i soleres (= 5% d'àrids reciclats)
3.36 m3 × 117.85 (129.64 amb costos indirectes) = 435.59
Formigó HA-25 per a fonaments i soleres, amb un mínim de 5% d'àrids reciclats, inclòs col·locació, vibrat i curat

| Codi | Ut | Descripció | Rendiment | Preu | Import |
|---|---|---|---|---|---|
| O0101 | h | Cap de colla | 0.04 | 26.37 | 1.05 |
| O0102 | h | Oficial 1ª | 0.08 | 24.9 | 1.99 |
| O0110 | h | Peó | 0.16 | 20.75 | 3.32 |
| M0225 | h | Vibrador | 0.096 | 2.09 | 0.20 |
| M0234 | h | Camió amb bomba de formigonar (maquinària) | 0.024 | 88.92 | 2.13 |
| M0201 | h | Compressor aire gasoil 13,3 m³/h | 0.048 | 21.09 | 1.01 |
| P0505 | m3 | Formigó HA-25, =5% d'àrids reciclats, inclòs transport a l'obra | 1.05 | 103 | 108.15 |
|  |  | Total |  |  | 117.85 |

| Amidament | Uts. | Llarg | Ample | Alt | Parcial |
|---|---|---|---|---|---|
| Cèrcol barrera seguretat | 1 | 28 | 0.4 | 0.3 | 3.36 |
| Total |  |  |  |  | 3.36 |

### 0503 DRENATGE (23/07/1998)
Import: 54793.82

**E0884** m Formació i reperfilat de cunetes transitables en qualsevol tipus de terreny
1038 m × 3.19 (3.51 amb costos indirectes) = 3643.38

| Amidament | Uts. | Llarg | Parcial |
|---|---|---|---|
| Cuneta transitable | 1 | 940 | 940.00 |
| Gual cuneta transitable | 1 | 98 | 98.00 |
| Subtotal |  |  | 1038.00 |
| Total |  |  | 1038 |

**E0880** m3 Formigó en revestiment de cunetes
164.5 m3 × 131.88 (145.07 amb costos indirectes) = 23864.02

| Amidament | Uts. | Llarg | Alt | Parcial |
|---|---|---|---|---|
| Cuneta transitable | 1 | 940 | 0.175 | 164.50 |
| Total |  |  |  | 164.5 |

**E05171** m2 Malla electrosoldada d'acer corrugat ME500SD 20x20cm Ø8mm
352.8 m2 × 5.34 (5.87 amb costos indirectes) = 2070.94

| Amidament | Uts. | Llarg | Ample | Parcial |
|---|---|---|---|---|
| Gual cuneta transitable | 1 | 98 | 3.6 | 352.80 |
| Total |  |  |  | 352.8 |

**E0883** m3 Formació de gual en cuneta transitable, formigó HA-25
70.56 m3 × 136.59 (150.25 amb costos indirectes) = 10601.64

| Amidament | Uts. | Llarg | Ample | Alt | Parcial |
|---|---|---|---|---|---|
| Gual cuneta transitable | 1 | 98 | 3.6 | 0.2 | 70.56 |
| Total |  |  |  |  | 70.56 |

**E08703** u Arqueta drenatge per recollida de cunetes, Hmax=2,00 m, 2 reixes D-400
7 u × 1324.11 (1456.52 amb costos indirectes) = 10195.64

**E0414** m2 Emmacat de pedra 25 cm, travada amb formigó 15 N/mm2, acabat rústic, inclòs excavació
20 m2 × 32.53 (35.78 amb costos indirectes) = 715.60

**E0305** m3 Excavació rases, pous o fonaments, mitjans mecànics, càrrega i transport
18 m3 × 11.67 (12.84 amb costos indirectes) = 231.12

| Amidament | Uts. | Llarg | Ample | Alt | Parcial |
|---|---|---|---|---|---|
| ODs | 1 | 7 | 0.9 | 1 | 6.30 |
|  | 1 | 13 | 0.9 | 1 | 11.70 |
| Subtotal |  |  |  |  | 18.00 |
| Total |  |  |  |  | 18 |

**E08083** m Tub HDPE de paret estructurada Ø500 mm
20 m × 48.43 (53.27 amb costos indirectes) = 1065.40

| Amidament | Uts. | Llarg | Parcial |
|---|---|---|---|
| ODs | 1 | 7 | 7.00 |
|  | 1 | 13 | 13.00 |
| Subtotal |  |  | 20.00 |
| Total |  |  | 20 |

**E0501** m3 Formigó 15N/mm2 per a regularització sota fonaments o rebliments (= 5% d'àrids reciclats)
14 m3 × 100.34 (110.37 amb costos indirectes) = 1545.18

| Amidament | Uts. | Llarg | Ample | Alt | Parcial |
|---|---|---|---|---|---|
| ODs | 1 | 7 | 0.9 | 1 | 6.30 |
|  | -1 | 7 |  | 0.2 | -1.40 |
|  | 1 | 13 | 0.9 | 1 | 11.70 |
|  | -1 | 13 |  | 0.2 | -2.60 |
| Subtotal |  |  |  |  | 14.00 |
| Total |  |  |  |  | 14 |

**E0840** u Embocadura prefabricada D 500 mm
2 u × 391.32 (430.45 amb costos indirectes) = 860.90

| Amidament | Uts. | Parcial |
|---|---|---|
| ODs | 2 | 2.00 |
| Total |  | 2 |

### 0504 SENYALITZACIÓ I ABALISAMENT (23/07/1998)
Import: 8204.23

**E07311** u Trasllat de senyal existent
14 u × 37.47 (41.22 amb costos indirectes) = 577.08

**E07312** u Trasllat de senyal d'indicació o orientació existent
2 u × 252.01 (277.21 amb costos indirectes) = 554.42

**E0706** m Marca viària longitudinal 15 cm. amplada, pintura acrílica
1038 m × 0.77 (0.85 amb costos indirectes) = 882.30

**E0732** m Marca viària transversal 40 cm. amplada, pintura blanca
10 m × 1.88 (2.07 amb costos indirectes) = 20.70

**E0708** m2 Marca viària transversal, fletxes, inscripcions i zebrats, pintura acrílica
5 m2 × 15.09 (16.6 amb costos indirectes) = 83.00

**E07031** m Muntatge de barrera aprofitada amb nou poste tubular
20 m × 13.69 (15.06 amb costos indirectes) = 301.20

**E07001** m Barrera de seguretat BMSRA4/C h=1,5m, N2/A/W5, sense separador cada 4m
40 m × 37.9 (41.69 amb costos indirectes) = 1667.60

**E07003** m Barrera de seguretat BMSRA2/C h=0,75m, N2/A/W4, sense separador cada 2m, placa d'ancoratge
28 m × 69.48 (76.43 amb costos indirectes) = 2140.04
Barrera de seguretat metàl·lica simple, amb nivell de contenció N2, índex de severitat A, amplada de treball W4, i deflexió dinàmica 1,1 segons UNE-EN 1317-2 o equivalent, sense separador, galvanitzada en calent, incloent tanca de secció doble ona, pal de perfil C-120 de 0,75m amb placa d'ancoratge cada 2m (BMSRA2/C), elements de fixació, topall final si s'escau, material auxiliar i captafars, a una alçaria de 750 mm, inclòs la instal·lació mecànica i soldadures, totalment col·locada en recta o corbada de qualsevol radi

| Codi | Ut | Descripció | Rendiment | Preu | Import |
|---|---|---|---|---|---|
| O0101 | h | Cap de colla | 0.0533 | 26.37 | 1.41 |
| O0102 | h | Oficial 1ª | 0.1067 | 24.9 | 2.66 |
| O0110 | h | Peó | 0.1067 | 20.75 | 2.21 |
| M0214 | h | Camió grua 12 tn | 0.0267 | 62.74 | 1.68 |
| M0364 | h | Furgoneta de 3500 kg | 0.0533 | 8.12 | 0.43 |
| M0235 | h | Equip de soldadura elèctrica | 0.0533 | 14.55 | 0.78 |
| M0227 | h | Grup electrògen de 45/60 kVA, amb consums inclosos | 0.0533 | 5.8 | 0.31 |
| P07003 | m | Barrera de seguretat BMSRA2/C h=0,75m, N2/A/W4, sense separador cada 2m, placa d'ancoratge (material) | 1 | 60 | 60.00 |
|  |  | Total |  |  | 69.48 |

**E07366** u Extrem en accesos i altres, qualsevol radi, per barrera de seguretat metàl·lica
1 u × 210.13 (231.14 amb costos indirectes) = 231.14

**E07368** u Extrem 4,32m per barrera seguretat metàl·lica
1 u × 408.5 (449.35 amb costos indirectes) = 449.35

**E07364** u Extrem 8m per barrera seguretat metàl·lica
2 u × 589.73 (648.7 amb costos indirectes) = 1297.40

## 06 TP-7101 De Falset a Bellmunt del Priorat (23/07/1998)
Import: 53497.03

### 0601 TREBALLS PREVIS I ENDERROCS (10/07/2006)
Import: 8651.6

**E0222** m Demolició tub, pas salvacunetes, qualsevol material i diàmetre <100cm, inclòs recobriment formigó
155 m × 32.07 (35.28 amb costos indirectes) = 5468.40

**E02111** m2 Demolició cuneta transitable de formigó
13 m2 × 6.91 (7.6 amb costos indirectes) = 98.80

| Amidament | Uts. | Llarg | Ample | Parcial |
|---|---|---|---|---|
|  | 1 | 10 | 1.3 | 13.00 |
| Total |  |  |  | 13 |

**E02112** m2 Demolició cuneta triangular o trapezoïdal de formigó
19.5 m2 × 9.71 (10.68 amb costos indirectes) = 208.26

| Amidament | Uts. | Llarg | Ample | Parcial |
|---|---|---|---|---|
|  | 1 | 13 | 1.5 | 19.50 |
| Total |  |  |  | 19.5 |

**E02085** m3 Enderroc estructures formigó armat, inclòs transport a abocador
5 m3 × 53.11 (58.42 amb costos indirectes) = 292.10

| Amidament | Uts. | Llarg | Ample | Alt | Parcial |
|---|---|---|---|---|---|
| Arquetes | 5 | 1 | 1 | 1 | 5.00 |
| Total |  |  |  |  | 5 |

**E0334** m Tall serra disc paviment mescles bituminoses, formigó o panot, fins 25cm fondària
388 m × 3.79 (4.17 amb costos indirectes) = 1617.96

| Amidament | Uts. | Llarg | Parcial |
|---|---|---|---|
| Cuneta transitable | 1 | 285 | 285.00 |
| Gual cuneta | 1 | 103 | 103.00 |
| Subtotal |  |  | 388.00 |
| Total |  |  | 388 |

**E02110** m2 Demolició paviment de formigó
69.4 m2 × 6.48 (7.13 amb costos indirectes) = 494.82

| Amidament | Uts. | Llarg | Ample | Parcial |
|---|---|---|---|---|
| Accés formigonat | 1 | 9 | 3.4 | 30.60 |
| Cuneta transitable | 1 | 285 | 0.1 | 28.50 |
| Gual cuneta | 1 | 103 | 0.1 | 10.30 |
| Subtotal |  |  |  | 69.40 |
| Total |  |  |  | 69.4 |

**E0213** m2 Demolició paviment mescla bituminosa
38.8 m2 × 4.86 (5.35 amb costos indirectes) = 207.58

| Amidament | Uts. | Llarg | Ample | Parcial |
|---|---|---|---|---|
| Cuneta transitable | 1 | 285 | 0.1 | 28.50 |
| Gual cuneta | 1 | 103 | 0.1 | 10.30 |
| Subtotal |  |  |  | 38.80 |
| Total |  |  |  | 38.8 |

**E0215** u Desmuntatge senyal vertical trànsit existent, inclòs suports i demolició fonamentacions
3 u × 34.51 (37.96 amb costos indirectes) = 113.88

**E0214** m Desmuntatge barrera seguretat metà·lica, inclòs suports i demolició fonamentacions
20 m × 6.81 (7.49 amb costos indirectes) = 149.80

### 0602 MOVIMENT DE TERRES I MURS
Import: 8862.71

**E0313** m2 Esbrossada del terreny, inclòs càrrega i transport.
313.5 m2 × 0.73 (0.8 amb costos indirectes) = 250.80

| Amidament | Uts. | Llarg | Ample | Parcial |
|---|---|---|---|---|
| Cuneta transitable | 1 | 285 | 1.1 | 313.50 |
| Total |  |  |  | 313.5 |

**E0305** m3 Excavació rases, pous o fonaments, mitjans mecànics, càrrega i transport
179.59 m3 × 11.67 (12.84 amb costos indirectes) = 2305.94

| Amidament | Uts. | Llarg | Ample | Alt | Parcial |
|---|---|---|---|---|---|
| Cuneta transitable | 1 | 285 | 1.1 | 0.3 | 94.05 |
| Gual cuneta | 1 | 103 | 3.4 | 0.2 | 70.04 |
| Escullera talús | 1 | 31 | 1 | 0.5 | 15.50 |
| Subtotal |  |  |  |  | 179.59 |
| Total |  |  |  |  | 179.59 |

**E0344** m2 Repàs i piconatge de la base del terraplè i del fons de la caixa
663.7 m2 × 1.57 (1.73 amb costos indirectes) = 1148.20

| Amidament | Uts. | Llarg | Ample | Parcial |
|---|---|---|---|---|
| Cuneta transitable | 1 | 285 | 1.1 | 313.50 |
| Gual cuneta | 1 | 103 | 3.4 | 350.20 |
| Subtotal |  |  |  | 663.70 |
| Total |  |  |  | 663.7 |

**E0317** m3 Rebliment i piconatge rases, material pròpia obra, inclòs càrrega i transport
20.63 m3 × 7.22 (7.94 amb costos indirectes) = 163.80

| Amidament | Uts. | Llarg | Ample | Alt | Parcial |
|---|---|---|---|---|---|
| Cuneta transitable | 1 | 41.25 | 1 | 0.5 | 20.63 |
| Total |  |  |  |  | 20.63 |

**E0601** m3 Base granular de tot-u artificial, amb motoanivelladora
132.74 m3 × 24.36 (26.8 amb costos indirectes) = 3557.43

| Amidament | Uts. | Llarg | Ample | Alt | Parcial |
|---|---|---|---|---|---|
| Cuneta transitable | 1 | 285 | 1.1 | 0.2 | 62.70 |
| Gual cuneta | 1 | 103 | 3.4 | 0.2 | 70.04 |
| Subtotal |  |  |  |  | 132.74 |
| Total |  |  |  |  | 132.74 |

**E04121** m3 Escullera amb bloc de pedra calcària de 800 a 1.200 kg
31 m3 × 42.13 (46.34 amb costos indirectes) = 1436.54

| Amidament | Uts. | Llarg | Ample | Alt | Parcial |
|---|---|---|---|---|---|
| Escullera talús | 1 | 31 | 1 | 1 | 31.00 |
| Total |  |  |  |  | 31 |

### 0603 DRENATGE (23/07/1998)
Import: 31476.7

**E0884** m Formació i reperfilat de cunetes transitables en qualsevol tipus de terreny
388 m × 3.19 (3.51 amb costos indirectes) = 1361.88

| Amidament | Uts. | Llarg | Parcial |
|---|---|---|---|
| Cuneta transitable | 1 | 285 | 285.00 |
| Gual cuneta | 1 | 103 | 103.00 |
| Subtotal |  |  | 388.00 |
| Total |  |  | 388 |

**E0880** m3 Formigó en revestiment de cunetes
49.88 m3 × 131.88 (145.07 amb costos indirectes) = 7236.09

| Amidament | Uts. | Llarg | Alt | Parcial |
|---|---|---|---|---|
| Cuneta transitable | 1 | 285 | 0.175 | 49.88 |
| Total |  |  |  | 49.88 |

**E05171** m2 Malla electrosoldada d'acer corrugat ME500SD 20x20cm Ø8mm
370.8 m2 × 5.34 (5.87 amb costos indirectes) = 2176.60

| Amidament | Uts. | Llarg | Ample | Parcial |
|---|---|---|---|---|
| Gual cuneta | 1 | 103 | 3.6 | 370.80 |
| Total |  |  |  | 370.8 |

**E0883** m3 Formació de gual en cuneta transitable, formigó HA-25
74.16 m3 × 136.59 (150.25 amb costos indirectes) = 11142.54

| Amidament | Uts. | Llarg | Ample | Alt | Parcial |
|---|---|---|---|---|---|
| Gual cuneta | 1 | 103 | 3.6 | 0.2 | 74.16 |
| Total |  |  |  |  | 74.16 |

**E08703** u Arqueta drenatge per recollida de cunetes, Hmax=2,00 m, 2 reixes D-400
6 u × 1324.11 (1456.52 amb costos indirectes) = 8739.12

**E0414** m2 Emmacat de pedra 25 cm, travada amb formigó 15 N/mm2, acabat rústic, inclòs excavació
4 m2 × 32.53 (35.78 amb costos indirectes) = 143.12

| Amidament | Uts. | Llarg | Parcial |
|---|---|---|---|
| ODs | 1 | 4 | 4.00 |
| Total |  |  | 4 |

**E0305** m3 Excavació rases, pous o fonaments, mitjans mecànics, càrrega i transport
2.7 m3 × 11.67 (12.84 amb costos indirectes) = 34.67

| Amidament | Uts. | Llarg | Ample | Alt | Parcial |
|---|---|---|---|---|---|
| ODs | 1 | 3 | 0.9 | 1 | 2.70 |
| Total |  |  |  |  | 2.7 |

**E08083** m Tub HDPE de paret estructurada Ø500 mm
3 m × 48.43 (53.27 amb costos indirectes) = 159.81

| Amidament | Uts. | Llarg | Parcial |
|---|---|---|---|
| ODs | 1 | 3 | 3.00 |
| Total |  |  | 3 |

**E0322** m3 Rebliment i piconatge rases, sorra 0-3 mm, inclòs transport
1.29 m3 × 32.41 (35.65 amb costos indirectes) = 45.99

| Amidament | Uts. | Llarg | Ample | Alt | Parcial |
|---|---|---|---|---|---|
| ODs | 1 | 3 | 0.9 | 0.7 | 1.89 |
|  | -1 | 3 |  | 0.2 | -0.60 |
| Subtotal |  |  |  |  | 1.29 |
| Total |  |  |  |  | 1.29 |

**E0317** m3 Rebliment i piconatge rases, material pròpia obra, inclòs càrrega i transport
0.81 m3 × 7.22 (7.94 amb costos indirectes) = 6.43

| Amidament | Uts. | Llarg | Ample | Alt | Parcial |
|---|---|---|---|---|---|
| ODs | 1 | 3 | 0.9 | 0.3 | 0.81 |
| Total |  |  |  |  | 0.81 |

**E0840** u Embocadura prefabricada D 500 mm
1 u × 391.32 (430.45 amb costos indirectes) = 430.45

| Amidament | Uts. | Parcial |
|---|---|---|
| ODs | 1 | 1.00 |
| Total |  | 1 |

### 0604 SENYALITZACIÓ I ABALISAMENT (23/07/1998)
Import: 4506.02

**E07311** u Trasllat de senyal existent
11 u × 37.47 (41.22 amb costos indirectes) = 453.42

**E07312** u Trasllat de senyal d'indicació o orientació existent
5 u × 252.01 (277.21 amb costos indirectes) = 1386.05

**E0706** m Marca viària longitudinal 15 cm. amplada, pintura acrílica
388 m × 0.77 (0.85 amb costos indirectes) = 329.80

**E0732** m Marca viària transversal 40 cm. amplada, pintura blanca
10 m × 1.88 (2.07 amb costos indirectes) = 20.70

**E0708** m2 Marca viària transversal, fletxes, inscripcions i zebrats, pintura acrílica
5 m2 × 15.09 (16.6 amb costos indirectes) = 83.00

**E07031** m Muntatge de barrera aprofitada amb nou poste tubular
20 m × 13.69 (15.06 amb costos indirectes) = 301.20

**E07001** m Barrera de seguretat BMSRA4/C h=1,5m, N2/A/W5, sense separador cada 4m
20 m × 37.9 (41.69 amb costos indirectes) = 833.80

**E07368** u Extrem 4,32m per barrera seguretat metàl·lica
1 u × 408.5 (449.35 amb costos indirectes) = 449.35

**E07364** u Extrem 8m per barrera seguretat metàl·lica
1 u × 589.73 (648.7 amb costos indirectes) = 648.70

## 07 T-712 De Gratallops al Lloar (23/07/1998)
Import: 37914.11

### 0701 TREBALLS PREVIS I ENDERROCS (10/07/2006)
Import: 4246.16

**E0222** m Demolició tub, pas salvacunetes, qualsevol material i diàmetre <100cm, inclòs recobriment formigó
22 m × 32.07 (35.28 amb costos indirectes) = 776.16

**E02111** m2 Demolició cuneta transitable de formigó
24.7 m2 × 6.91 (7.6 amb costos indirectes) = 187.72

| Amidament | Uts. | Llarg | Ample | Parcial |
|---|---|---|---|---|
|  | 1 | 19 | 1.3 | 24.70 |
| Total |  |  |  | 24.7 |

**E02112** m2 Demolició cuneta triangular o trapezoïdal de formigó
15 m2 × 9.71 (10.68 amb costos indirectes) = 160.20

| Amidament | Uts. | Llarg | Ample | Parcial |
|---|---|---|---|---|
|  | 1 | 10 | 1.5 | 15.00 |
| Total |  |  |  | 15 |

**E02085** m3 Enderroc estructures formigó armat, inclòs transport a abocador
1 m3 × 53.11 (58.42 amb costos indirectes) = 58.42

| Amidament | Uts. | Llarg | Ample | Alt | Parcial |
|---|---|---|---|---|---|
| Arquetes | 1 | 1 | 1 | 1 | 1.00 |
| Total |  |  |  |  | 1 |

**E0334** m Tall serra disc paviment mescles bituminoses, formigó o panot, fins 25cm fondària
531 m × 3.79 (4.17 amb costos indirectes) = 2214.27

| Amidament | Uts. | Llarg | Parcial |
|---|---|---|---|
| Cuneta transitable | 1 | 489 | 489.00 |
| Gual cuneta transitable | 1 | 30 | 30.00 |
| ODs | 2 | 6 | 12.00 |
| Subtotal |  |  | 531.00 |
| Total |  |  | 531 |

**E02110** m2 Demolició paviment de formigó
51.9 m2 × 6.48 (7.13 amb costos indirectes) = 370.05

| Amidament | Uts. | Llarg | Ample | Parcial |
|---|---|---|---|---|
| Cuneta transitable | 1 | 489 | 0.1 | 48.90 |
| Gual cuneta transitable | 1 | 30 | 0.1 | 3.00 |
| Subtotal |  |  |  | 51.90 |
| Total |  |  |  | 51.9 |

**E0213** m2 Demolició paviment mescla bituminosa
57.3 m2 × 4.86 (5.35 amb costos indirectes) = 306.56

| Amidament | Uts. | Llarg | Ample | Parcial |
|---|---|---|---|---|
| Cuneta transitable | 1 | 489 | 0.1 | 48.90 |
| Gual cuneta transitable | 1 | 30 | 0.1 | 3.00 |
| ODs | 1 | 6 | 0.9 | 5.40 |
| Subtotal |  |  |  | 57.30 |
| Total |  |  |  | 57.3 |

**E0215** u Desmuntatge senyal vertical trànsit existent, inclòs suports i demolició fonamentacions
1 u × 34.51 (37.96 amb costos indirectes) = 37.96

**E0214** m Desmuntatge barrera seguretat metà·lica, inclòs suports i demolició fonamentacions
18 m × 6.81 (7.49 amb costos indirectes) = 134.82

### 0702 MOVIMENT DE TERRES I MURS
Import: 7768.14

**E0313** m2 Esbrossada del terreny, inclòs càrrega i transport.
540.9 m2 × 0.73 (0.8 amb costos indirectes) = 432.72

| Amidament | Uts. | Llarg | Ample | Parcial |
|---|---|---|---|---|
| Cuneta transitable | 1 | 489 | 1.1 | 537.90 |
| Cuneta trapezoidal | 1 | 2 | 1.5 | 3.00 |
| Subtotal |  |  |  | 540.90 |
| Total |  |  |  | 540.9 |

**E0305** m3 Excavació rases, pous o fonaments, mitjans mecànics, càrrega i transport
185.27 m3 × 11.67 (12.84 amb costos indirectes) = 2378.87

| Amidament | Uts. | Llarg | Ample | Alt | Parcial |
|---|---|---|---|---|---|
| Cuneta transitable | 1 | 489 | 1.1 | 0.3 | 161.37 |
| Gual cuneta transitable | 1 | 30 | 3.4 | 0.2 | 20.40 |
| Escullera talús | 1 | 7 | 1 | 0.5 | 3.50 |
| Subtotal |  |  |  |  | 185.27 |
| Total |  |  |  |  | 185.27 |

**E0344** m2 Repàs i piconatge de la base del terraplè i del fons de la caixa
639.9 m2 × 1.57 (1.73 amb costos indirectes) = 1107.03

| Amidament | Uts. | Llarg | Ample | Parcial |
|---|---|---|---|---|
| Cuneta transitable | 1 | 489 | 1.1 | 537.90 |
| Gual cuneta transitable | 1 | 30 | 3.4 | 102.00 |
| Subtotal |  |  |  | 639.90 |
| Total |  |  |  | 639.9 |

**E0317** m3 Rebliment i piconatge rases, material pròpia obra, inclòs càrrega i transport
12 m3 × 7.22 (7.94 amb costos indirectes) = 95.28

| Amidament | Uts. | Llarg | Ample | Alt | Parcial |
|---|---|---|---|---|---|
| Cuneta transitable | 1 | 24 | 1 | 0.5 | 12.00 |
| Total |  |  |  |  | 12 |

**E0601** m3 Base granular de tot-u artificial, amb motoanivelladora
127.98 m3 × 24.36 (26.8 amb costos indirectes) = 3429.86

| Amidament | Uts. | Llarg | Ample | Alt | Parcial |
|---|---|---|---|---|---|
| Cuneta transitable | 1 | 489 | 1.1 | 0.2 | 107.58 |
| Gual cuneta transitable | 1 | 30 | 3.4 | 0.2 | 20.40 |
| Subtotal |  |  |  |  | 127.98 |
| Total |  |  |  |  | 127.98 |

**E04121** m3 Escullera amb bloc de pedra calcària de 800 a 1.200 kg
7 m3 × 42.13 (46.34 amb costos indirectes) = 324.38

| Amidament | Uts. | Llarg | Ample | Alt | Parcial |
|---|---|---|---|---|---|
| Escullera talús | 1 | 7 | 1 | 1 | 7.00 |
| Total |  |  |  |  | 7 |

### 0703 DRENATGE (23/07/1998)
Import: 22520.02

**E0884** m Formació i reperfilat de cunetes transitables en qualsevol tipus de terreny
519 m × 3.19 (3.51 amb costos indirectes) = 1821.69

| Amidament | Uts. | Llarg | Parcial |
|---|---|---|---|
| Cuneta transitable | 1 | 489 | 489.00 |
| Gual cuneta transitable | 1 | 30 | 30.00 |
| Subtotal |  |  | 519.00 |
| Total |  |  | 519 |

**E0885** m3 Formació i reperfilat de cunetes triangular / trapezoïdal en qualsevol tipus de terreny
1.95 m3 × 13.1 (14.41 amb costos indirectes) = 28.10

| Amidament | Uts. | Llarg | Ample | Alt | Parcial |
|---|---|---|---|---|---|
| Cuneta trapezoidal | 1 | 2 | 1.5 | 0.65 | 1.95 |
| Total |  |  |  |  | 1.95 |

**E0880** m3 Formigó en revestiment de cunetes
86.03 m3 × 131.88 (145.07 amb costos indirectes) = 12480.37

| Amidament | Uts. | Llarg | Ample | Alt | Parcial |
|---|---|---|---|---|---|
| Cuneta transitable | 1 | 489 |  | 0.175 | 85.58 |
| Cuneta trapezoidal | 1 | 2 | 1.5 | 0.15 | 0.45 |
| Subtotal |  |  |  |  | 86.03 |
| Total |  |  |  |  | 86.03 |

**E05171** m2 Malla electrosoldada d'acer corrugat ME500SD 20x20cm Ø8mm
108 m2 × 5.34 (5.87 amb costos indirectes) = 633.96

| Amidament | Uts. | Llarg | Ample | Parcial |
|---|---|---|---|---|
| Gual cuneta transitable | 1 | 30 | 3.6 | 108.00 |
| Total |  |  |  | 108 |

**E0883** m3 Formació de gual en cuneta transitable, formigó HA-25
21.6 m3 × 136.59 (150.25 amb costos indirectes) = 3245.40

| Amidament | Uts. | Llarg | Ample | Alt | Parcial |
|---|---|---|---|---|---|
| Gual cuneta transitable | 1 | 30 | 3.6 | 0.2 | 21.60 |
| Total |  |  |  |  | 21.6 |

**E08703** u Arqueta drenatge per recollida de cunetes, Hmax=2,00 m, 2 reixes D-400
2 u × 1324.11 (1456.52 amb costos indirectes) = 2913.04

**E0414** m2 Emmacat de pedra 25 cm, travada amb formigó 15 N/mm2, acabat rústic, inclòs excavació
3.2 m2 × 32.53 (35.78 amb costos indirectes) = 114.50

**E0305** m3 Excavació rases, pous o fonaments, mitjans mecànics, càrrega i transport
5.4 m3 × 11.67 (12.84 amb costos indirectes) = 69.34

| Amidament | Uts. | Llarg | Ample | Alt | Parcial |
|---|---|---|---|---|---|
| ODs | 1 | 6 | 0.9 | 1 | 5.40 |
| Total |  |  |  |  | 5.4 |

**E08083** m Tub HDPE de paret estructurada Ø500 mm
6 m × 48.43 (53.27 amb costos indirectes) = 319.62

| Amidament | Uts. | Llarg | Parcial |
|---|---|---|---|
| ODs | 1 | 6 | 6.00 |
| Total |  |  | 6 |

**E0501** m3 Formigó 15N/mm2 per a regularització sota fonaments o rebliments (= 5% d'àrids reciclats)
4.2 m3 × 100.34 (110.37 amb costos indirectes) = 463.55

| Amidament | Uts. | Llarg | Ample | Alt | Parcial |
|---|---|---|---|---|---|
| ODs | 1 | 6 | 0.9 | 1 | 5.40 |
|  | -1 | 6 |  | 0.2 | -1.20 |
| Subtotal |  |  |  |  | 4.20 |
| Total |  |  |  |  | 4.2 |

**E0840** u Embocadura prefabricada D 500 mm
1 u × 391.32 (430.45 amb costos indirectes) = 430.45

### 0704 SENYALITZACIÓ I ABALISAMENT (23/07/1998)
Import: 3379.79

**E07311** u Trasllat de senyal existent
3 u × 37.47 (41.22 amb costos indirectes) = 123.66

**E07312** u Trasllat de senyal d'indicació o orientació existent
1 u × 252.01 (277.21 amb costos indirectes) = 277.21

**E0706** m Marca viària longitudinal 15 cm. amplada, pintura acrílica
519 m × 0.77 (0.85 amb costos indirectes) = 441.15

**E0732** m Marca viària transversal 40 cm. amplada, pintura blanca
10 m × 1.88 (2.07 amb costos indirectes) = 20.70

**E0708** m2 Marca viària transversal, fletxes, inscripcions i zebrats, pintura acrílica
5 m2 × 15.09 (16.6 amb costos indirectes) = 83.00

**E07031** m Muntatge de barrera aprofitada amb nou poste tubular
18 m × 13.69 (15.06 amb costos indirectes) = 271.08

**E07001** m Barrera de seguretat BMSRA4/C h=1,5m, N2/A/W5, sense separador cada 4m
20 m × 37.9 (41.69 amb costos indirectes) = 833.80

**E07368** u Extrem 4,32m per barrera seguretat metàl·lica
1 u × 408.5 (449.35 amb costos indirectes) = 449.35

**E07364** u Extrem 8m per barrera seguretat metàl·lica
1 u × 589.73 (648.7 amb costos indirectes) = 648.70

**E07366** u Extrem en accesos i altres, qualsevol radi, per barrera de seguretat metàl·lica
1 u × 210.13 (231.14 amb costos indirectes) = 231.14

## 08 T-732 Del Molar a Lloar (23/07/1998)
Import: 261399.95

### 0801 TREBALLS PREVIS I ENDERROCS (23/07/1998)
Import: 26912.26

**E0222** m Demolició tub, pas salvacunetes, qualsevol material i diàmetre <100cm, inclòs recobriment formigó
143 m × 32.07 (35.28 amb costos indirectes) = 5045.04

**E02111** m2 Demolició cuneta transitable de formigó
26 m2 × 6.91 (7.6 amb costos indirectes) = 197.60

| Amidament | Uts. | Llarg | Ample | Parcial |
|---|---|---|---|---|
|  | 1 | 20 | 1.3 | 26.00 |
| Total |  |  |  | 26 |

**E02112** m2 Demolició cuneta triangular o trapezoïdal de formigó
25.5 m2 × 9.71 (10.68 amb costos indirectes) = 272.34

| Amidament | Uts. | Llarg | Ample | Parcial |
|---|---|---|---|---|
|  | 1 | 17 | 1.5 | 25.50 |
| Total |  |  |  | 25.5 |

**E02085** m3 Enderroc estructures formigó armat, inclòs transport a abocador
5 m3 × 53.11 (58.42 amb costos indirectes) = 292.10

| Amidament | Uts. | Llarg | Ample | Alt | Parcial |
|---|---|---|---|---|---|
| Arquetes | 5 | 1 | 1 | 1 | 5.00 |
| Total |  |  |  |  | 5 |

**E0334** m Tall serra disc paviment mescles bituminoses, formigó o panot, fins 25cm fondària
3270 m × 3.79 (4.17 amb costos indirectes) = 13635.90

| Amidament | Uts. | Llarg | Parcial |
|---|---|---|---|
| Cuneta transitable | 1 | 3052 | 3052.00 |
| Gual cuneta transitable | 1 | 194 | 194.00 |
| ODs | 4 | 6 | 24.00 |
| Subtotal |  |  | 3270.00 |
| Total |  |  | 3270 |

**E02110** m2 Demolició paviment de formigó
324.6 m2 × 6.48 (7.13 amb costos indirectes) = 2314.40

| Amidament | Uts. | Llarg | Ample | Parcial |
|---|---|---|---|---|
| Cuneta transitable | 1 | 3052 | 0.1 | 305.20 |
| Gual cuneta transitable | 1 | 194 | 0.1 | 19.40 |
| Subtotal |  |  |  | 324.60 |
| Total |  |  |  | 324.6 |

**E0213** m2 Demolició paviment mescla bituminosa
335.4 m2 × 4.86 (5.35 amb costos indirectes) = 1794.39

| Amidament | Uts. | Llarg | Ample | Parcial |
|---|---|---|---|---|
| Cuneta transitable | 1 | 3052 | 0.1 | 305.20 |
| Gual cuneta transitable | 1 | 194 | 0.1 | 19.40 |
| ODs | 2 | 6 | 0.9 | 10.80 |
| Subtotal |  |  |  | 335.40 |
| Total |  |  |  | 335.4 |

**E0633** m2 Fresat paviment asfàltic fins a 15 cm (23/07/1998)
720 m2 × 2.25 (2.48 amb costos indirectes) = 1785.60
Fresat mecànic de paviment asfàltic fins una profunditat màxima de 15 cm amb fresadora de càrrega automàtica, inclòs encaixos laterals i finals, talls i entregues a tapes i reixes amb compressor, càrrega i transport de runes a l'abocador, cànon d'abocament i escombrat i neteja de la superfície fresada.

| Codi | Ut | Descripció | Rendiment | Preu | Import |
|---|---|---|---|---|---|
| O0101 | h | Cap de colla | 0.006 | 26.37 | 0.16 |
| O0110 | h | Peó | 0.015 | 20.75 | 0.31 |
| M0242 | h | Fresadora (maquinària; 23/07/1998) | 0.007 | 133.01 | 0.93 |
| M0212B | h | Camió de trabuc 16 m³ | 0.007 | 45.4 | 0.32 |
| M0220 | h | Escombradora autopropulsada (maquinària) | 0.007 | 42.15 | 0.30 |
| P1613 | u | Cànon d'abocador | 0.15 | 1.5 | 0.23 |
|  |  | Total |  |  | 2.25 |

| Amidament | Uts. | Llarg | Ample | Parcial |
|---|---|---|---|---|
| Vorera | 1 | 240 | 3 | 720.00 |
| Total |  |  |  | 720 |

**E0215** u Desmuntatge senyal vertical trànsit existent, inclòs suports i demolició fonamentacions
5 u × 34.51 (37.96 amb costos indirectes) = 189.80

**E0214** m Desmuntatge barrera seguretat metà·lica, inclòs suports i demolició fonamentacions
25 m × 6.81 (7.49 amb costos indirectes) = 187.25

**E0821** u Recreixement i anivellació pericó o bunera
7 u × 155.56 (171.12 amb costos indirectes) = 1197.84

### 0802 MOVIMENT DE TERRES I MURS (23/07/1998)
Import: 93707.79

**E0313** m2 Esbrossada del terreny, inclòs càrrega i transport.
3369.2 m2 × 0.73 (0.8 amb costos indirectes) = 2695.36

| Amidament | Uts. | Llarg | Ample | Parcial |
|---|---|---|---|---|
| Cuneta transitable | 1 | 3052 | 1.1 | 3357.20 |
| Cuneta trapezoïdal | 1 | 8 | 1.5 | 12.00 |
| Subtotal |  |  |  | 3369.20 |
| Total |  |  |  | 3369.2 |

**E0305** m3 Excavació rases, pous o fonaments, mitjans mecànics, càrrega i transport
1163.08 m3 × 11.67 (12.84 amb costos indirectes) = 14933.95

| Amidament | Uts. | Llarg | Ample | Alt | Parcial |
|---|---|---|---|---|---|
| Cuneta transitable | 1 | 3052 | 1.1 | 0.3 | 1007.16 |
| Gual cuneta transitable | 1 | 194 | 3.4 | 0.2 | 131.92 |
| Escullera talús | 1 | 48 | 1 | 0.5 | 24.00 |
| Subtotal |  |  |  |  | 1163.08 |
| Total |  |  |  |  | 1163.08 |

**E0344** m2 Repàs i piconatge de la base del terraplè i del fons de la caixa
4016.8 m2 × 1.57 (1.73 amb costos indirectes) = 6949.06

| Amidament | Uts. | Llarg | Ample | Parcial |
|---|---|---|---|---|
| Cuneta transitable | 1 | 3052 | 1.1 | 3357.20 |
| Gual cuneta transitable | 1 | 194 | 3.4 | 659.60 |
| Subtotal |  |  |  | 4016.80 |
| Total |  |  |  | 4016.8 |

**E0317** m3 Rebliment i piconatge rases, material pròpia obra, inclòs càrrega i transport
4 m3 × 7.22 (7.94 amb costos indirectes) = 31.76

| Amidament | Uts. | Llarg | Ample | Alt | Parcial |
|---|---|---|---|---|---|
| Cuneta transitable | 0.05 | 160 | 1 | 0.5 | 4.00 |
| Total |  |  |  |  | 4 |

**E0601** m3 Base granular de tot-u artificial, amb motoanivelladora
803.36 m3 × 24.36 (26.8 amb costos indirectes) = 21530.05

| Amidament | Uts. | Llarg | Ample | Alt | Parcial |
|---|---|---|---|---|---|
| Cuneta transitable | 1 | 3052 | 1.1 | 0.2 | 671.44 |
| Gual cuneta transitable | 1 | 194 | 3.4 | 0.2 | 131.92 |
| Subtotal |  |  |  |  | 803.36 |
| Total |  |  |  |  | 803.36 |

**E0612** m2 Reg d'adherència termoadherent C60B3 TER (dotació 0,6 kg/m2)
720 m2 × 0.45 (0.5 amb costos indirectes) = 360.00
Reg d'adherència amb emulsió bituminosa catiònica termoadherent tipus C60B3 TER (dotació 0,60 kg/m2) i protecció del reg, inclòs preparació de la superfície existent.

| Codi | Ut | Descripció | Rendiment | Preu | Import |
|---|---|---|---|---|---|
| O0102 | h | Oficial 1ª | 0.0013 | 24.9 | 0.03 |
| O0110 | h | Peó | 0.0013 | 20.75 | 0.03 |
| M0217 | h | Camió cisterna reg asfàltic (maquinària) | 0.0013 | 30.63 | 0.04 |
| M0220 | h | Escombradora autopropulsada | 0.0013 | 42.15 | 0.05 |
| P0406 | kg | Emulsió bituminosa termoadherent C60B3 TER (material) | 0.6 | 0.5 | 0.30 |
|  |  | Total |  |  | 0.45 |

| Amidament | Uts. | Llarg | Ample | Parcial |
|---|---|---|---|---|
| Vorera | 1 | 240 | 3 | 720.00 |
| Total |  |  |  | 720 |

**E0604C** t Paviment de MBC tipus AC16 surf S 50/70 GR (= 5% d'àrids reciclats)
88.2 t × 69.99 (76.99 amb costos indirectes) = 6790.52
Paviment de mescla bituminosa en calent tipus formigó bituminós AC16 surf 50/70 S amb granulat granític per a capa de trànsit, amb un mínim del 5% d'àrid reciclat, estesa i compactada.

| Codi | Ut | Descripció | Rendiment | Preu | Import |
|---|---|---|---|---|---|
| O0101 | h | Cap de colla | 0.0174 | 26.37 | 0.46 |
| O0102 | h | Oficial 1ª | 0.0348 | 24.9 | 0.87 |
| O0110 | h | Peó | 0.0696 | 20.75 | 1.44 |
| M0236 | h | Estenedora per a mescles (maquinària) | 0.0174 | 70.66 | 1.23 |
| M0210B | h | Corró vibratori autop. 12 a 14 t | 0.0174 | 57.5 | 1.00 |
| M0237 | h | Piconadora de pneumàtics 15 tn (maquinària) | 0.0174 | 62.36 | 1.09 |
| M0220 | h | Escombradora autopropulsada | 0.0174 | 42.15 | 0.73 |
| M0212A | h | Camió banyera 32t (maquinària) | 0.1509 | 64 | 9.66 |
| P04140 | t | M.B.C. tipus AC16 surf S GR en obra (= 5% d'àrids reciclats) (material) | 1 | 53.51 | 53.51 |
|  |  | Total |  |  | 69.99 |

| Amidament | Uts. | Parcial |
|---|---|---|
| Vorera | 88.2 | 88.20 |
| Total |  | 88.2 |

**E04121** m3 Escullera amb bloc de pedra calcària de 800 a 1.200 kg
48 m3 × 42.13 (46.34 amb costos indirectes) = 2224.32

| Amidament | Uts. | Llarg | Ample | Alt | Parcial |
|---|---|---|---|---|---|
| Escullera talús | 1 | 48 | 1 | 1 | 48.00 |
| Total |  |  |  |  | 48 |

**E0622** m Vorada de calçada C5 25x15 de peces prefabricades de formigó (Tipus T2)
252 m × 24.31 (26.74 amb costos indirectes) = 6738.48
Vorada de calçada bicapa de secció normalitzada C5 25x15, acabat llis, de peces prefabricades de formigó rectes i corbes, d'acord amb la UNE 127340 i UNE EN 1340 o equivalents, inclosa excavació i base de formigó de 20 N/mm2 de resistència característica a la compressió, rejuntat amb morter i totes les feines adients, totalment col·locada.

| Codi | Ut | Descripció | Rendiment | Preu | Import |
|---|---|---|---|---|---|
| O0101 | h | Cap de colla | 0.0369 | 26.37 | 0.97 |
| O0102 | h | Oficial 1ª | 0.1231 | 24.9 | 3.07 |
| O0110 | h | Peó | 0.2462 | 20.75 | 5.11 |
| M0207 | h | Retroexcavadora 100 hp | 0.0123 | 59.41 | 0.73 |
| P10092 | m | Vorada de calçada C5 28x17 prefabricada de formigó (material) | 1.05 | 4.6 | 4.83 |
| P0503 | m3 | Formigó HM-20, =5% d'àrids reciclats, inclòs transport a l'obra | 0.07 | 96.5 | 6.76 |
| P0405 | m3 | Morter de ciment de classe M-5 (material) | 0.021 | 135 | 2.84 |
|  |  | Total |  |  | 24.31 |

| Amidament | Uts. | Llarg | Parcial |
|---|---|---|---|
|  | 1 | 136 | 136.00 |
|  | 1 | 116 | 116.00 |
| Subtotal |  |  | 252.00 |
| Total |  |  | 252 |

**E0638** m Gual rebaixat PMR o vehicles amb vorada (23/07/1998)
57 m × 26.9 (29.59 amb costos indirectes) = 1686.63
Gual rebaixat per a persones amb mobilitat reduïda o per a vehicles, inclòs l'excavació, vorada sobre base de formigó HM-20, talls de les peces de vorada, abatiments i adpatació a l'accés i rampes, rejuntat amb morter de ciment, totalment acabat.

| Codi | Ut | Descripció | Rendiment | Preu | Import |
|---|---|---|---|---|---|
| O0101 | h | Cap de colla | 0.05 | 26.37 | 1.32 |
| O0102 | h | Oficial 1ª | 0.12 | 24.9 | 2.99 |
| O0110 | h | Peó | 0.3 | 20.75 | 6.23 |
| P1609 | m3 | Excavació de terres | 0.09 | 11.12 | 1.00 |
| P10091 | m | Vorada de calçada C3 28x17 prefabricada de formigó (material) | 1.1 | 5.6 | 6.16 |
| E0108 | m3 | Morter de ciment elaborat a l'obra (material; 23/07/1998) | 0.023 | 55.22 | 1.27 |
| P0503 | m3 | Formigó HM-20, =5% d'àrids reciclats, inclòs transport a l'obra | 0.08 | 96.5 | 7.72 |
| M0225 | h | Vibrador | 0.1 | 2.09 | 0.21 |
|  |  | Total |  |  | 26.9 |

| Amidament | Uts. | Llarg | Parcial |
|---|---|---|---|
|  | 1 | 36 | 36.00 |
|  | 1 | 21 | 21.00 |
| Subtotal |  |  | 57.00 |
| Total |  |  | 57 |

**E0629** m Rigola blanca 20x20x8 de peces prefabricades de formigó
309 m × 16.72 (18.39 amb costos indirectes) = 5682.51
Rigola prefabricada de formigó de color blanc de 20 cm d'amplada i 8 cm de gruix, inclosa excavació, base de formigó de 20 N/mm2 de resistència característica a la compressió, col·locada amb morter, rejuntada amb beurada de ciment i totes les feines adients, totalment col·locada.

| Codi | Ut | Descripció | Rendiment | Preu | Import |
|---|---|---|---|---|---|
| O0101 | h | Cap de colla | 0.0218 | 26.37 | 0.57 |
| O0102 | h | Oficial 1ª | 0.0727 | 24.9 | 1.81 |
| O0110 | h | Peó | 0.1455 | 20.75 | 3.02 |
| M0207 | h | Retroexcavadora 100 hp | 0.0073 | 59.41 | 0.43 |
| P19020 | u | Rigola 20x20x8 prefabricada de formigó, color blanc (material) | 5.05 | 0.85 | 4.29 |
| P0503 | m3 | Formigó HM-20, =5% d'àrids reciclats, inclòs transport a l'obra | 0.06 | 96.5 | 5.79 |
| P04041 | t | Ciment portland CEM I 32,5N (material) | 0.001 | 126 | 0.13 |
| P0405 | m3 | Morter de ciment de classe M-5 | 0.005 | 135 | 0.68 |
|  |  | Total |  |  | 16.72 |

| Amidament | Uts. | Llarg | Parcial |
|---|---|---|---|
|  | 1 | 172 | 172.00 |
|  | 1 | 137 | 137.00 |
| Subtotal |  |  | 309.00 |
| Total |  |  | 309 |

**E1108** m Vorada de vianants A4 20x8 de peces prefabricades de formigó (Tipus jardí)
20 m × 20.26 (22.29 amb costos indirectes) = 445.80
Vorada de vianants bicapa de secció normalitzada A4 20x8 de peces prefabricades de formigó rectes i corbes, d'acord amb la UNE 127340 i UNE EN 1340 o equivalents, inclosa excavació i base de formigó de 20 N/mm2 de resistència característica a la compressió, rejuntat amb morter i totes les feines adients, totalment col·locada.

| Codi | Ut | Descripció | Rendiment | Preu | Import |
|---|---|---|---|---|---|
| O0101 | h | Cap de colla | 0.0343 | 26.37 | 0.90 |
| O0102 | h | Oficial 1ª | 0.1143 | 24.9 | 2.85 |
| O0110 | h | Peó | 0.2286 | 20.75 | 4.74 |
| M0207 | h | Retroexcavadora 100 hp | 0.0114 | 59.41 | 0.68 |
| P1007 | m | Vorada de vianants A4 20x8 prefabricada de formigó (material) | 1.05 | 3.25 | 3.41 |
| P0503 | m3 | Formigó HM-20, =5% d'àrids reciclats, inclòs transport a l'obra | 0.06 | 96.5 | 5.79 |
| P0405 | m3 | Morter de ciment de classe M-5 | 0.014 | 135 | 1.89 |
|  |  | Total |  |  | 20.26 |

**E0624** m2 Paviment de panot 20x20x4 de peces prefabricades de formigó
528 m2 × 36.62 (40.28 amb costos indirectes) = 21267.84
Paviment de panot prefabricat de formigó de 20 cm d'amplada i 4 cm de gruix, color a definir, inclosa excavació, refinat i compactació del terreny, base de formigó de 20 N/mm2 de resistència característica a la compressió, col·locat amb morter, rejuntat amb beurada de ciment i totes les feines adients, totalment col·locat.

| Codi | Ut | Descripció | Rendiment | Preu | Import |
|---|---|---|---|---|---|
| O0101 | h | Cap de colla | 0.05 | 26.37 | 1.32 |
| O0102 | h | Oficial 1ª | 0.2 | 24.9 | 4.98 |
| O0110 | h | Peó | 0.3 | 20.75 | 6.23 |
| M0207 | h | Retroexcavadora 100 hp | 0.01 | 59.41 | 0.59 |
| M0211 | h | Corró de llança 650 kg | 0.01 | 9.61 | 0.10 |
| P0813 | m2 | Panot 20x20x4 prefabricat de formigó, color a definir (material) | 1.05 | 9 | 9.45 |
| P0503 | m3 | Formigó HM-20, =5% d'àrids reciclats, inclòs transport a l'obra | 0.1 | 96.5 | 9.65 |
| P04041 | t | Ciment portland CEM I 32,5N | 0.002 | 126 | 0.25 |
| P0405 | m3 | Morter de ciment de classe M-5 | 0.03 | 135 | 4.05 |
|  |  | Total |  |  | 36.62 |

| Amidament | Uts. | Llarg | Ample | Parcial |
|---|---|---|---|---|
|  | 1 | 148 | 2 | 296.00 |
|  | 1 | 116 | 2 | 232.00 |
| Subtotal |  |  |  | 528.00 |
| Total |  |  |  | 528 |

**E0673** m2 Paviment de panot tàctil de botons 20x20x4 de peces prefabricades de formigó
28.56 m2 × 41.02 (45.12 amb costos indirectes) = 1288.63
Paviment de panot tàctil de botons troncocònics prefabricat de formigó de 20 cm d'amplada i 4 cm de gruix, color a definir, inclosa excavació, refinat i compactació del terreny, base de formigó de 20 N/mm2 de resistència característica a la compressió, col·locat amb morter, rejuntat amb beurada de ciment i totes les feines adients, totalment col·locat.

| Codi | Ut | Descripció | Rendiment | Preu | Import |
|---|---|---|---|---|---|
| O0101 | h | Cap de colla | 0.0667 | 26.37 | 1.76 |
| O0102 | h | Oficial 1ª | 0.2667 | 24.9 | 6.64 |
| O0110 | h | Peó | 0.4 | 20.75 | 8.30 |
| M0207 | h | Retroexcavadora 100 hp | 0.0133 | 59.41 | 0.79 |
| M0211 | h | Corró de llança 650 kg | 0.0133 | 9.61 | 0.13 |
| P0673 | m2 | Panot tàctil de botons troncocònics 20x20x4 prefabricat de formigó, color a definir (material) | 1.05 | 9 | 9.45 |
| P0503 | m3 | Formigó HM-20, =5% d'àrids reciclats, inclòs transport a l'obra | 0.1 | 96.5 | 9.65 |
| P04041 | t | Ciment portland CEM I 32,5N | 0.002 | 126 | 0.25 |
| P0405 | m3 | Morter de ciment de classe M-5 | 0.03 | 135 | 4.05 |
|  |  | Total |  |  | 41.02 |

| Amidament | Uts. | Llarg | Parcial |
|---|---|---|---|
|  | 1 | 16.8 | 16.80 |
|  | 1 | 11.76 | 11.76 |
| Subtotal |  |  | 28.56 |
| Total |  |  | 28.56 |

**E0674** m2 Paviment de panot tàctil d'estries 20x20x4 de peces prefabricades de formigó
24 m2 × 41.02 (45.12 amb costos indirectes) = 1082.88
Paviment de panot tàctil d'estries prefabricat de formigó de 20 cm d'amplada i 4 cm de gruix, color a definir, inclosa excavació, refinat i compactació del terreny, base de formigó de 20 N/mm2 de resistència característica a la compressió, col·locat amb morter, rejuntat amb beurada de ciment i totes les feines adients, totalment col·locat.

| Codi | Ut | Descripció | Rendiment | Preu | Import |
|---|---|---|---|---|---|
| O0101 | h | Cap de colla | 0.0667 | 26.37 | 1.76 |
| O0102 | h | Oficial 1ª | 0.2667 | 24.9 | 6.64 |
| O0110 | h | Peó | 0.4 | 20.75 | 8.30 |
| M0207 | h | Retroexcavadora 100 hp | 0.0133 | 59.41 | 0.79 |
| M0211 | h | Corró de llança 650 kg | 0.0133 | 9.61 | 0.13 |
| P0674 | m2 | Panot tàctil d'estries 20x20x4 prefabricat de formigó, color a definir (material) | 1.05 | 9 | 9.45 |
| P0503 | m3 | Formigó HM-20, =5% d'àrids reciclats, inclòs transport a l'obra | 0.1 | 96.5 | 9.65 |
| P04041 | t | Ciment portland CEM I 32,5N | 0.002 | 126 | 0.25 |
| P0405 | m3 | Morter de ciment de classe M-5 | 0.03 | 135 | 4.05 |
|  |  | Total |  |  | 41.02 |

| Amidament | Uts. | Llarg | Parcial |
|---|---|---|---|
|  | 1 | 12.8 | 12.80 |
|  | 1 | 11.2 | 11.20 |
| Subtotal |  |  | 24.00 |
| Total |  |  | 24 |

### 0803 DRENATGE (23/07/1998)
Import: 130944.53

**E0884** m Formació i reperfilat de cunetes transitables en qualsevol tipus de terreny
3246 m × 3.19 (3.51 amb costos indirectes) = 11393.46

| Amidament | Uts. | Llarg | Parcial |
|---|---|---|---|
| Cuneta transitable | 1 | 3052 | 3052.00 |
| Gual cuneta transitable | 1 | 194 | 194.00 |
| Subtotal |  |  | 3246.00 |
| Total |  |  | 3246 |

**E0885** m3 Formació i reperfilat de cunetes triangular / trapezoïdal en qualsevol tipus de terreny
7.8 m3 × 13.1 (14.41 amb costos indirectes) = 112.40

| Amidament | Uts. | Llarg | Ample | Alt | Parcial |
|---|---|---|---|---|---|
| Cuneta trapezoidal | 1 | 8 | 1.5 | 0.65 | 7.80 |
| Total |  |  |  |  | 7.8 |

**E0880** m3 Formigó en revestiment de cunetes
535.9 m3 × 131.88 (145.07 amb costos indirectes) = 77743.01

| Amidament | Uts. | Llarg | Ample | Alt | Parcial |
|---|---|---|---|---|---|
| Cuneta transitable | 1 | 3052 |  | 0.175 | 534.10 |
| Cuneta trapezoidal | 1 | 8 | 1.5 | 0.15 | 1.80 |
| Subtotal |  |  |  |  | 535.90 |
| Total |  |  |  |  | 535.9 |

**E05171** m2 Malla electrosoldada d'acer corrugat ME500SD 20x20cm Ø8mm
698.4 m2 × 5.34 (5.87 amb costos indirectes) = 4099.61

| Amidament | Uts. | Llarg | Ample | Parcial |
|---|---|---|---|---|
| Gual cuneta transitable | 1 | 194 | 3.6 | 698.40 |
| Total |  |  |  | 698.4 |

**E0883** m3 Formació de gual en cuneta transitable, formigó HA-25
139.68 m3 × 136.59 (150.25 amb costos indirectes) = 20986.92

| Amidament | Uts. | Llarg | Ample | Alt | Parcial |
|---|---|---|---|---|---|
| Gual cuneta transitable | 1 | 194 | 3.6 | 0.2 | 139.68 |
| Total |  |  |  |  | 139.68 |

**E08703** u Arqueta drenatge per recollida de cunetes, Hmax=2,00 m, 2 reixes D-400
7 u × 1324.11 (1456.52 amb costos indirectes) = 10195.64

**E0414** m2 Emmacat de pedra 25 cm, travada amb formigó 15 N/mm2, acabat rústic, inclòs excavació
21 m2 × 32.53 (35.78 amb costos indirectes) = 751.38

**E0305** m3 Excavació rases, pous o fonaments, mitjans mecànics, càrrega i transport
22.8 m3 × 11.67 (12.84 amb costos indirectes) = 292.75

| Amidament | Uts. | Llarg | Ample | Alt | Parcial |
|---|---|---|---|---|---|
|  | 1 | 20 | 0.6 | 1 | 12.00 |
| ODs | 2 | 6 | 0.9 | 1 | 10.80 |
| Subtotal |  |  |  |  | 22.80 |
| Total |  |  |  |  | 22.8 |

**E08083** m Tub HDPE de paret estructurada Ø500 mm
12 m × 48.43 (53.27 amb costos indirectes) = 639.24

| Amidament | Uts. | Llarg | Parcial |
|---|---|---|---|
| ODs | 2 | 6 | 12.00 |
| Total |  |  | 12 |

**E0501** m3 Formigó 15N/mm2 per a regularització sota fonaments o rebliments (= 5% d'àrids reciclats)
19.4 m3 × 100.34 (110.37 amb costos indirectes) = 2141.18

| Amidament | Uts. | Llarg | Ample | Alt | Parcial |
|---|---|---|---|---|---|
|  | 1 | 20 | 0.6 | 1 | 12.00 |
|  | -1 | 20 |  | 0.05 | -1.00 |
| ODs | 2 | 6 | 0.9 | 1 | 10.80 |
|  | -2 | 6 |  | 0.2 | -2.40 |
| Subtotal |  |  |  |  | 19.40 |
| Total |  |  |  |  | 19.4 |

**E0840** u Embocadura prefabricada D 500 mm
2 u × 391.32 (430.45 amb costos indirectes) = 860.90

**E08080** m Tub HDPE de paret estructurada Ø250 mm
20 m × 13.74 (15.11 amb costos indirectes) = 302.20

**E08203** u Embornal amb bústia i reixa talla-aigües de fosa 700x360x50 mm C-250 (23/07/1998)
2 u × 218.98 (240.88 amb costos indirectes) = 481.76
Embornal amb vorada tipus bústia i reixa talla-aigües de fosa dúctil de 700x360x50 mm amb bastiment, classe C-250, acabat amb pintura negra asfàltica, inclou excavació, totalment acabada.

| Codi | Ut | Descripció | Rendiment | Preu | Import |
|---|---|---|---|---|---|
| O0101 | h | Cap de colla | 0.1 | 26.37 | 2.64 |
| O0102 | h | Oficial 1ª | 1 | 24.9 | 24.90 |
| O0110 | h | Peó | 1 | 20.75 | 20.75 |
| P1609 | m3 | Excavació de terres | 0.9 | 11.12 | 10.01 |
| E0109 | m2 | Encofrat de fusta per a fonaments i formigó ocult, col.locat. (material; 23/07/1998) | 1.87 | 33.66 | 62.94 |
| E0502 | m3 | Formigó HM-20 per a fonaments i soleres (= 5% d'àrids reciclats) | 0.25 | 111.03 | 27.76 |
| P06204 | u | Reixa i bastiment 700x360x50 mm C-250 (material; 23/07/1998) | 1 | 60.16 | 60.16 |
| P1005 | m | Vorada pref. form. tipus bústia. (material; 01/04/2009) | 1 | 9.82 | 9.82 |
|  |  | Total |  |  | 218.98 |

**E0835** u Pou registre DN1000 formigó pref, tapa Ø650 i bastiment fosa i pates, Hmax=1,80 m (23/07/1998)
1 u × 651.09 (716.2 amb costos indirectes) = 716.20
Pou de registre Ø1000 de formigó prefabricat fins 1,80 m d'alçada, inclòs solera de formigó de HM-20, anell d'entroncament amb tubs, con superior, bastiment i tapa de fosa dúctil Ø650 mm exterior, estanca i insonora D400 i graons

| Codi | Ut | Descripció | Rendiment | Preu | Import |
|---|---|---|---|---|---|
| O0101 | h | Cap de colla | 0.3 | 26.37 | 7.91 |
| O0102 | h | Oficial 1ª | 2.5 | 24.9 | 62.25 |
| O0110 | h | Peó | 2.5 | 20.75 | 51.88 |
| P0503 | m3 | Formigó HM-20, =5% d'àrids reciclats, inclòs transport a l'obra | 1.16 | 96.5 | 111.94 |
| P0652 | u | Con prefabricat de reducció asimètric 1000x690 mm (material) | 1 | 90.11 | 90.11 |
| P0653 | u | Anell prefabricat 1000x1000 mm (material) | 1 | 87.39 | 87.39 |
| P0618 | u | Tapa fosa Ø650 mm. exterior, marc Ø800 mm., classe D-400 (material) | 1 | 182.65 | 182.65 |
| P0651 | u | Graó d'acer revestit de polipropilè, 40 cm d'amplada (material; 23/07/1998) | 4 | 5.48 | 21.92 |
| P0405 | m3 | Morter de ciment de classe M-5 | 0.05 | 135 | 6.75 |
| M0225 | h | Vibrador | 1.3 | 2.09 | 2.72 |
| M0229 | h | Compressor d'aire de gasoil 3m³ | 1.3 | 7.06 | 9.18 |
| M0214C | h | Camió grua de 5t | 0.3 | 54.62 | 16.39 |
|  |  | Total |  |  | 651.09 |

**E0891** u Connexió de canonada amb col·lector existent
1 u × 207.16 (227.88 amb costos indirectes) = 227.88
Connexió de canonada amb el col·lector existent, inclòs la totalitat de l'obra civil necessària i mitjans auxiliars, càrrega i transport de les runes a l'abocador, cànon i condicionament del mateix, totalment acabada.

| Codi | Ut | Descripció | Rendiment | Preu | Import |
|---|---|---|---|---|---|
| O0102 | h | Oficial 1ª | 2 | 24.9 | 49.80 |
| O0110 | h | Peó | 2 | 20.75 | 41.50 |
| P0503 | m3 | Formigó HM-20, =5% d'àrids reciclats, inclòs transport a l'obra | 0.4 | 96.5 | 38.60 |
| M0225 | h | Vibrador | 0.04 | 2.09 | 0.08 |
| E0515 | m2 | Encofrat i desencofrat pla en parament no vist | 2.2 | 35.08 | 77.18 |
|  |  | Total |  |  | 207.16 |

### 0804 SENYALITZACIÓ I ABALISAMENT (23/07/1998)
Import: 9835.37

**E07311** u Trasllat de senyal existent
19 u × 37.47 (41.22 amb costos indirectes) = 783.18

**E07312** u Trasllat de senyal d'indicació o orientació existent
5 u × 252.01 (277.21 amb costos indirectes) = 1386.05

**E0706** m Marca viària longitudinal 15 cm. amplada, pintura acrílica
3246 m × 0.77 (0.85 amb costos indirectes) = 2759.10

**E0732** m Marca viària transversal 40 cm. amplada, pintura blanca
10 m × 1.88 (2.07 amb costos indirectes) = 20.70

**E0708** m2 Marca viària transversal, fletxes, inscripcions i zebrats, pintura acrílica
25 m2 × 15.09 (16.6 amb costos indirectes) = 415.00

**E07031** m Muntatge de barrera aprofitada amb nou poste tubular
25 m × 13.69 (15.06 amb costos indirectes) = 376.50

**E07001** m Barrera de seguretat BMSRA4/C h=1,5m, N2/A/W5, sense separador cada 4m
40 m × 37.9 (41.69 amb costos indirectes) = 1667.60

**E07368** u Extrem 4,32m per barrera seguretat metàl·lica
2 u × 408.5 (449.35 amb costos indirectes) = 898.70

**E07364** u Extrem 8m per barrera seguretat metàl·lica
2 u × 589.73 (648.7 amb costos indirectes) = 1297.40

**E07366** u Extrem en accesos i altres, qualsevol radi, per barrera de seguretat metàl·lica
1 u × 210.13 (231.14 amb costos indirectes) = 231.14

## 09 T-731 De Garcia al Molar (23/07/1998)
Import: 297878.77

### 0901 TREBALLS PREVIS I ENDERROCS (10/07/2006)
Import: 33262.25

**E0222** m Demolició tub, pas salvacunetes, qualsevol material i diàmetre <100cm, inclòs recobriment formigó
201 m × 32.07 (35.28 amb costos indirectes) = 7091.28

**E02111** m2 Demolició cuneta transitable de formigó
13 m2 × 6.91 (7.6 amb costos indirectes) = 98.80

| Amidament | Uts. | Llarg | Ample | Parcial |
|---|---|---|---|---|
|  | 1 | 10 | 1.3 | 13.00 |
| Total |  |  |  | 13 |

**E02112** m2 Demolició cuneta triangular o trapezoïdal de formigó
18 m2 × 9.71 (10.68 amb costos indirectes) = 192.24

| Amidament | Uts. | Llarg | Ample | Parcial |
|---|---|---|---|---|
|  | 1 | 12 | 1.5 | 18.00 |
| Total |  |  |  | 18 |

**E02085** m3 Enderroc estructures formigó armat, inclòs transport a abocador
8 m3 × 53.11 (58.42 amb costos indirectes) = 467.36

| Amidament | Uts. | Llarg | Ample | Alt | Parcial |
|---|---|---|---|---|---|
| Arquetes | 8 | 1 | 1 | 1 | 8.00 |
| Total |  |  |  |  | 8 |

**E0334** m Tall serra disc paviment mescles bituminoses, formigó o panot, fins 25cm fondària
4606 m × 3.79 (4.17 amb costos indirectes) = 19207.02

| Amidament | Uts. | Llarg | Parcial |
|---|---|---|---|
| Cuneta transitable | 1 | 4298 | 4298.00 |
| Gual cuneta transitable | 1 | 272 | 272.00 |
| ODs | 6 | 6 | 36.00 |
| Subtotal |  |  | 4606.00 |
| Total |  |  | 4606 |

**E02110** m2 Demolició paviment de formigó
457 m2 × 6.48 (7.13 amb costos indirectes) = 3258.41

| Amidament | Uts. | Llarg | Ample | Parcial |
|---|---|---|---|---|
| Cuneta transitable | 1 | 4298 | 0.1 | 429.80 |
| Gual cuneta transitable | 1 | 272 | 0.1 | 27.20 |
| Subtotal |  |  |  | 457.00 |
| Total |  |  |  | 457 |

**E0213** m2 Demolició paviment mescla bituminosa
473.2 m2 × 4.86 (5.35 amb costos indirectes) = 2531.62

| Amidament | Uts. | Llarg | Ample | Parcial |
|---|---|---|---|---|
| Cuneta transitable | 1 | 4298 | 0.1 | 429.80 |
| Gual cuneta transitable | 1 | 272 | 0.1 | 27.20 |
| ODs | 3 | 6 | 0.9 | 16.20 |
| Subtotal |  |  |  | 473.20 |
| Total |  |  |  | 473.2 |

**E0215** u Desmuntatge senyal vertical trànsit existent, inclòs suports i demolició fonamentacions
7 u × 34.51 (37.96 amb costos indirectes) = 265.72

**E0214** m Desmuntatge barrera seguretat metà·lica, inclòs suports i demolició fonamentacions
20 m × 6.81 (7.49 amb costos indirectes) = 149.80

### 0902 MOVIMENT DE TERRES I MURS
Import: 68882.95

**E0313** m2 Esbrossada del terreny, inclòs càrrega i transport.
4744.3 m2 × 0.73 (0.8 amb costos indirectes) = 3795.44

| Amidament | Uts. | Llarg | Ample | Parcial |
|---|---|---|---|---|
| Cuneta transitable | 1 | 4298 | 1.1 | 4727.80 |
| Cuneta trapezoidal | 1 | 11 | 1.5 | 16.50 |
| Subtotal |  |  |  | 4744.30 |
| Total |  |  |  | 4744.3 |

**E0305** m3 Excavació rases, pous o fonaments, mitjans mecànics, càrrega i transport
1636.8 m3 × 11.67 (12.84 amb costos indirectes) = 21016.51

| Amidament | Uts. | Llarg | Ample | Alt | Parcial |
|---|---|---|---|---|---|
| Cuneta transitable | 1 | 4298 | 1.1 | 0.3 | 1418.34 |
| Gual cuneta transitable | 1 | 272 | 3.4 | 0.2 | 184.96 |
| Escullera talús | 1 | 67 | 1 | 0.5 | 33.50 |
| Subtotal |  |  |  |  | 1636.80 |
| Total |  |  |  |  | 1636.8 |

**E0344** m2 Repàs i piconatge de la base del terraplè i del fons de la caixa
5652.6 m2 × 1.57 (1.73 amb costos indirectes) = 9779.00

| Amidament | Uts. | Llarg | Ample | Parcial |
|---|---|---|---|---|
| Cuneta transitable | 1 | 4298 | 1.1 | 4727.80 |
| Gual cuneta transitable | 1 | 272 | 3.4 | 924.80 |
| Subtotal |  |  |  | 5652.60 |
| Total |  |  |  | 5652.6 |

**E0317** m3 Rebliment i piconatge rases, material pròpia obra, inclòs càrrega i transport
112 m3 × 7.22 (7.94 amb costos indirectes) = 889.28

| Amidament | Uts. | Llarg | Ample | Alt | Parcial |
|---|---|---|---|---|---|
| Cuneta transitable | 1 | 224 | 1 | 0.5 | 112.00 |
| Total |  |  |  |  | 112 |

**E0601** m3 Base granular de tot-u artificial, amb motoanivelladora
1130.52 m3 × 24.36 (26.8 amb costos indirectes) = 30297.94

| Amidament | Uts. | Llarg | Ample | Alt | Parcial |
|---|---|---|---|---|---|
| Cuneta transitable | 1 | 4298 | 1.1 | 0.2 | 945.56 |
| Gual cuneta transitable | 1 | 272 | 3.4 | 0.2 | 184.96 |
| Subtotal |  |  |  |  | 1130.52 |
| Total |  |  |  |  | 1130.52 |

**E04121** m3 Escullera amb bloc de pedra calcària de 800 a 1.200 kg
67 m3 × 42.13 (46.34 amb costos indirectes) = 3104.78

| Amidament | Uts. | Llarg | Ample | Alt | Parcial |
|---|---|---|---|---|---|
| Escullera talús | 1 | 67 | 1 | 1 | 67.00 |
| Total |  |  |  |  | 67 |

### 0903 DRENATGE (23/07/1998)
Import: 182577.42

**E0884** m Formació i reperfilat de cunetes transitables en qualsevol tipus de terreny
4570 m × 3.19 (3.51 amb costos indirectes) = 16040.70

| Amidament | Uts. | Llarg | Parcial |
|---|---|---|---|
| Cuneta transitable | 1 | 4298 | 4298.00 |
| Gual cuneta transitable | 1 | 272 | 272.00 |
| Subtotal |  |  | 4570.00 |
| Total |  |  | 4570 |

**E0885** m3 Formació i reperfilat de cunetes triangular / trapezoïdal en qualsevol tipus de terreny
10.73 m3 × 13.1 (14.41 amb costos indirectes) = 154.62

| Amidament | Uts. | Llarg | Ample | Alt | Parcial |
|---|---|---|---|---|---|
| Cuneta trapezoidal | 1 | 11 | 1.5 | 0.65 | 10.73 |
| Total |  |  |  |  | 10.73 |

**E0880** m3 Formigó en revestiment de cunetes
754.63 m3 × 131.88 (145.07 amb costos indirectes) = 109474.17

| Amidament | Uts. | Llarg | Ample | Alt | Parcial |
|---|---|---|---|---|---|
| Cuneta transitable | 1 | 4298 |  | 0.175 | 752.15 |
| Cuneta trapezoidal | 1 | 11 | 1.5 | 0.15 | 2.48 |
| Subtotal |  |  |  |  | 754.63 |
| Total |  |  |  |  | 754.63 |

**E05171** m2 Malla electrosoldada d'acer corrugat ME500SD 20x20cm Ø8mm
979.2 m2 × 5.34 (5.87 amb costos indirectes) = 5747.90

| Amidament | Uts. | Llarg | Ample | Parcial |
|---|---|---|---|---|
| Gual cuneta transitable | 1 | 272 | 3.6 | 979.20 |
| Total |  |  |  | 979.2 |

**E0883** m3 Formació de gual en cuneta transitable, formigó HA-25
195.84 m3 × 136.59 (150.25 amb costos indirectes) = 29424.96

| Amidament | Uts. | Llarg | Ample | Alt | Parcial |
|---|---|---|---|---|---|
| Gual cuneta transitable | 1 | 272 | 3.6 | 0.2 | 195.84 |
| Total |  |  |  |  | 195.84 |

**E08703** u Arqueta drenatge per recollida de cunetes, Hmax=2,00 m, 2 reixes D-400
11 u × 1324.11 (1456.52 amb costos indirectes) = 16021.72

**E0414** m2 Emmacat de pedra 25 cm, travada amb formigó 15 N/mm2, acabat rústic, inclòs excavació
29 m2 × 32.53 (35.78 amb costos indirectes) = 1037.62

**E0305** m3 Excavació rases, pous o fonaments, mitjans mecànics, càrrega i transport
32.2 m3 × 11.67 (12.84 amb costos indirectes) = 413.45

| Amidament | Uts. | Llarg | Ample | Alt | Parcial |
|---|---|---|---|---|---|
| ODs | 3 | 6 | 0.9 | 1 | 16.20 |
| Pous filtració | 2 | 2 | 2 | 2 | 16.00 |
| Subtotal |  |  |  |  | 32.20 |
| Total |  |  |  |  | 32.2 |

**E08083** m Tub HDPE de paret estructurada Ø500 mm
18 m × 48.43 (53.27 amb costos indirectes) = 958.86

| Amidament | Uts. | Llarg | Parcial |
|---|---|---|---|
| ODs | 3 | 6 | 18.00 |
| Total |  |  | 18 |

**E0501** m3 Formigó 15N/mm2 per a regularització sota fonaments o rebliments (= 5% d'àrids reciclats)
12.6 m3 × 100.34 (110.37 amb costos indirectes) = 1390.66

| Amidament | Uts. | Llarg | Ample | Alt | Parcial |
|---|---|---|---|---|---|
| ODs | 3 | 6 | 0.9 | 1 | 16.20 |
|  | -3 | 6 |  | 0.2 | -3.60 |
| Subtotal |  |  |  |  | 12.60 |
| Total |  |  |  |  | 12.6 |

**E0840** u Embocadura prefabricada D 500 mm
3 u × 391.32 (430.45 amb costos indirectes) = 1291.35

**E0648** m2 Feltre geotextil de polipropilè 250 g/m2
40 m2 × 5.25 (5.78 amb costos indirectes) = 231.20
Feltre geotextil de polipropilè amb un pes mínim de 250 g/m2 no teixit, 100% foradat per ambdues cares, amb resistència a la perforació igual o superior a 2900 N, inclòs pèrdues per retalls i encavalcaments, regularització i anivellament de superfície d'assentament, totalment col·locat.

| Codi | Ut | Descripció | Rendiment | Preu | Import |
|---|---|---|---|---|---|
| O0101 | h | Cap de colla | 0.005 | 26.37 | 0.13 |
| O0102 | h | Oficial 1ª | 0.02 | 24.9 | 0.50 |
| O0110 | h | Peó | 0.02 | 20.75 | 0.42 |
| P06424 | m2 | Geotèxtil 250 g/m2 resist>= 2900 N (material; 23/03/2026) | 1.1 | 3.82 | 4.20 |
|  |  | Total |  |  | 5.25 |

| Amidament | Uts. | Llarg | Ample | Parcial |
|---|---|---|---|---|
| Pous filtració | 10 | 2 | 2 | 40.00 |
| Total |  |  |  | 40 |

**E0319** m3 Rebliment material filtrant d'elements localitzats, grava 20-40mm, inclòs transport
2.4 m3 × 24.89 (27.38 amb costos indirectes) = 65.71
Rebliment de material filtrant d'elements localitzats, amb grava de pedrera de 20 a 40 mm, sense fins, inclòs estesa i compactació segons condicions del Plec de Prescripcions Tècniques, inclòs cànon d'extracció i transport a l'obra.

| Codi | Ut | Descripció | Rendiment | Preu | Import |
|---|---|---|---|---|---|
| O0101 | h | Cap de colla | 0.02 | 26.37 | 0.53 |
| O0110 | h | Peó | 0.08 | 20.75 | 1.66 |
| M0207 | h | Retroexcavadora 100 hp | 0.08 | 59.41 | 4.75 |
| M0211 | h | Corró de llança 650 kg | 0.08 | 9.61 | 0.77 |
| P0308 | m3 | Grava de pedrera 20-40mm sense fins, inclòs transport a l'obra (material) | 1.05 | 16.36 | 17.18 |
|  |  | Total |  |  | 24.89 |

| Amidament | Uts. | Llarg | Ample | Alt | Parcial |
|---|---|---|---|---|---|
| Pous filtració | 2 | 2 | 2 | 0.3 | 2.40 |
| Total |  |  |  |  | 2.4 |

**E0347** m3 Rebliment i piconatge de pedra en rama de 80-300mm, inclòs transport
13.6 m3 × 21.69 (23.86 amb costos indirectes) = 324.50
Rebliment de pedra de 80 a 300 mm d'elements localitzats, extreta de les voladures, inclòs estesa i compactació segons condicions del Plec de Prescripcions Tècniques, inclòs cànon d'extracció i transport a l'obra.

| Codi | Ut | Descripció | Rendiment | Preu | Import |
|---|---|---|---|---|---|
| O0101 | h | Cap de colla | 0.0222 | 26.37 | 0.59 |
| O0110 | h | Peó | 0.0889 | 20.75 | 1.84 |
| M0207 | h | Retroexcavadora 100 hp | 0.0889 | 59.41 | 5.28 |
| M0211 | h | Corró de llança 650 kg | 0.0889 | 9.61 | 0.85 |
| P03081 | m3 | Pedra en rama 80-300mm, inclòs transport a l'obra (material) | 1.05 | 12.5 | 13.13 |
|  |  | Total |  |  | 21.69 |

| Amidament | Uts. | Llarg | Ample | Alt | Parcial |
|---|---|---|---|---|---|
| Pous filtració | 2 | 2 | 2 | 1.7 | 13.60 |
| Total |  |  |  |  | 13.6 |

### 0904 SENYALITZACIÓ I ABALISAMENT (23/07/1998)
Import: 13156.15

**E07311** u Trasllat de senyal existent
26 u × 37.47 (41.22 amb costos indirectes) = 1071.72

**E07312** u Trasllat de senyal d'indicació o orientació existent
8 u × 252.01 (277.21 amb costos indirectes) = 2217.68

**E0706** m Marca viària longitudinal 15 cm. amplada, pintura acrílica
4570.01 m × 0.77 (0.85 amb costos indirectes) = 3884.51

**E0732** m Marca viària transversal 40 cm. amplada, pintura blanca
10 m × 1.88 (2.07 amb costos indirectes) = 20.70

**E0708** m2 Marca viària transversal, fletxes, inscripcions i zebrats, pintura acrílica
5 m2 × 15.09 (16.6 amb costos indirectes) = 83.00

**E07031** m Muntatge de barrera aprofitada amb nou poste tubular
20 m × 13.69 (15.06 amb costos indirectes) = 301.20

**E07001** m Barrera de seguretat BMSRA4/C h=1,5m, N2/A/W5, sense separador cada 4m
60 m × 37.9 (41.69 amb costos indirectes) = 2501.40

**E07368** u Extrem 4,32m per barrera seguretat metàl·lica
2 u × 408.5 (449.35 amb costos indirectes) = 898.70

**E07364** u Extrem 8m per barrera seguretat metàl·lica
3 u × 589.73 (648.7 amb costos indirectes) = 1946.10

**E07366** u Extrem en accesos i altres, qualsevol radi, per barrera de seguretat metàl·lica
1 u × 210.13 (231.14 amb costos indirectes) = 231.14

## 10 GESTIÓ DE RESIDUS (23/07/1998)
Import: 4529.56

**E1551** u Acondicionament de la zona de residus (23/07/1998)
9 u × 190 (209 amb costos indirectes) = 1881.00
Acondicionament del terreny per la implementació dels residus, inclou l'excavació i reperfilat de la superfície del terreny per col·locar posteriorment els diferents contenidors, zones d'apilament i aïllament, i la seva posterior retirada per deixar la zona en un correcte estat.

**E1552** m3 Classificació a peu d'obra de residus
36.2 m3 × 20.75 (22.83 amb costos indirectes) = 826.45
Classificació a preu d'obra de residus de la construcció o demolició en residus inerts, no especials i especials, amb mitjans manuals o mecànics.

| Codi | Ut | Descripció | Rendiment | Preu | Import |
|---|---|---|---|---|---|
| O0110 | h | Peó | 1 | 20.75 | 20.75 |
|  |  | Total |  |  | 20.75 |

| Amidament | Uts. | Llarg | Parcial |
|---|---|---|---|
|  | 1 | 35.5 | 35.50 |
|  | 1 | 0.7 | 0.70 |
| Subtotal |  |  | 36.20 |
| Total |  |  | 36.2 |

**E1561** m3 Càrrega i transport residus inerts o no especials barrejats, contenidor 5 m3 (19/03/2026)
35.5 m3 × 32.27 (35.5 amb costos indirectes) = 1260.25
Càrrega amb mitjans manuals o mecànics i transport de residus inerts o no especials a instal·lació autoritzada de gestió de residus, amb contenidor de 5 m3 de capacitat, inclòs el seu subministrament.

**E1564** m3 Càrrega i transport residus especials, bidó 200 l (19/03/2026)
0.7 m3 × 164 (180.4 amb costos indirectes) = 126.28
Càrrega amb mitjans manuals o mecànics i transport de residus especials a instal·lació autoritzada de gestió de residus, amb bidó de plàstic de 200 l de capacitat, inclòs el seu subministrament.

**E1571** m3 Disposició controlada residus inerts o no especials barrejats (19/03/2026)
9.5 m3 × 24.43 (26.87 amb costos indirectes) = 255.27
Disposició controlada a centre de reciclatge de residus inerts o no especials barrejats, procedents de construcció o demolició.

**E1572** m3 Disposició controlada residus de metalls no especials barrejats (19/03/2026)
0.22 m3 × -39.09 (-43 amb costos indirectes) = -9.46
Disposició controlada a centre de reciclatge de residus de metalls no especials barrejats, procedents de construcció o demolició.

**E1574** m3 Disposició controlada residus de fusta no especials (19/03/2026)
7.7 m3 × 14.11 (15.52 amb costos indirectes) = 119.50
Disposició controlada a centre de reciclatge de residus de fusta no especials, procedents de construcció o demolició.

**E1575** m3 Disposició controlada residus especials barrejats (19/03/2026)
0.7 m3 × 91.26 (100.39 amb costos indirectes) = 70.27
Disposició controlada a centre de selecció i transferència de residus especials barrejats, procedents de construcció o demolició.

## 11 SEGURETAT I SALUT (19/03/2026)
Import: 24113.25

**E1636** Abonament íntegre per la Seguretat i Salut a l'obra (19/03/2026)
1 × 21921.14 (24113.25 amb costos indirectes) = 24113.25
Partida alçada d'abonament íntegre per la Seguretat i Salut a l'obra segons Estudi de Seguretat i Salut.

## Preus auxiliars

**E0515** m2 Encofrat i desencofrat pla en parament no vist
Preu: 35.08

| Codi | Ut | Descripció | Rendiment | Preu | Import |
|---|---|---|---|---|---|
| O0101 | h | Cap de colla | 0.1 | 26.37 | 2.64 |
| O0102 | h | Oficial 1ª | 0.55 | 24.9 | 13.70 |
| O0110 | h | Peó | 0.55 | 20.75 | 11.41 |
| P0701 | m | Tauló de fusta pi, 10 usos | 3 | 0.41 | 1.23 |
| P0706 | cu | Puntal met.telescòpic h=5m,150 usos | 0.03 | 27.7 | 0.83 |
| P0704 | m2 | Amortització tauler de pi 22 mm, 10 usos | 1 | 2.43 | 2.43 |
| P0707 | l | Desencofrant | 0.075 | 2.91 | 0.22 |
| P0705 | u | Materials auxiliars per a encofrar | 0.4 | 1.58 | 0.63 |
| M0214 | h | Camió grua 12 tn | 0.02 | 62.74 | 1.25 |
| M0300 | h | Grup electrògen de 80/100 kVA, amb consums inclosos | 0.1 | 7.4 | 0.74 |
|  |  | Total |  |  | 35.08 |

**E0502** m3 Formigó HM-20 per a fonaments i soleres (= 5% d'àrids reciclats)
Preu: 111.03
Formigó HM-20 per a fonaments i soleres, amb un mínim de 5% d'àrids reciclats, inclòs col·locació, vibrat i curat

| Codi | Ut | Descripció | Rendiment | Preu | Import |
|---|---|---|---|---|---|
| O0101 | h | Cap de colla | 0.04 | 26.37 | 1.05 |
| O0102 | h | Oficial 1ª | 0.08 | 24.9 | 1.99 |
| O0110 | h | Peó | 0.16 | 20.75 | 3.32 |
| M0225 | h | Vibrador | 0.096 | 2.09 | 0.20 |
| M0234 | h | Camió amb bomba de formigonar | 0.024 | 88.92 | 2.13 |
| M0201 | h | Compressor aire gasoil 13,3 m³/h | 0.048 | 21.09 | 1.01 |
| P0503 | m3 | Formigó HM-20, =5% d'àrids reciclats, inclòs transport a l'obra | 1.05 | 96.5 | 101.33 |
|  |  | Total |  |  | 111.03 |

**E0108** m3 Morter de ciment elaborat a l'obra (material; 23/07/1998)
Preu: 55.22

| Codi | Ut | Descripció | Rendiment | Preu | Import |
|---|---|---|---|---|---|
| O0110 | h | Peó | 1 | 20.75 | 20.75 |
| P1601 | m3 | Aigua | 0.2 | 1.93 | 0.39 |
| P0301 | m3 | Sorra per a formigons i morters (material; 23/07/1998) | 0.67 | 22.15 | 14.84 |
| P0401 | kg | Ciment pòrtland P-350 (material; 23/07/1998) | 200 | 0.07 | 14.00 |
| M0218 | h | Formigonera 250 litres i 5 HP (maquinària; 10/07/2006) | 0.7 | 7.48 | 5.24 |
|  |  | Total |  |  | 55.22 |

## Recursos

**M0207B** h Retroexcavadora 100 hp equipada amb martell trencadora
Retroexcavadora 100 hp equipada amb martell picador

**M0212B** h Camió de trabuc 16 m³
Camió de trabuc de 20 t

**M0204** h Pala carregadora pneumàtics
Pala carregadora neumàtics

**M0203A** h Excavadora giratòria sobre pneumàtics o cadenes fins a 20 t
Retro excavadora giratòria sobre pneumàtics o cadenes de pes superior a 20 t.

**M0358** h Motoserra per a la tala d'arbres
Motoserra

**M0208** h Motoanivelladora
Motonivelladora

**M0213** h Camió cisterna de 8 m³
Camió cisterna de 8 m3

**P0604** kg Claus acer
Claus d'acer

**P0701** m Tauló de fusta pi, 10 usos
Tauló de fusta de pi per a 10 usos

**P0704** m2 Amortització tauler de pi 22 mm, 10 usos
Tauler de fusta de pi 22 mm. per a 10 usos

**M0240** h Regle vibratori formigonat soleres
Regle vibratori

**P0505** m3 Formigó HA-25, =5% d'àrids reciclats, inclòs transport a l'obra
Formigó HA-25 (amb un 5% d'àrid reciclat) posat a l'obra

**P0503** m3 Formigó HM-20, =5% d'àrids reciclats, inclòs transport a l'obra
Formigó HM-20 (amb un 5% d'àrids reciclats) posat a l'obra

**P0502** m3 Formigó 15N/mm2, =5% d'àrids reciclats, inclòs transport a l'obra
Formigó HL-150 (amb un 5% d'àrids reciclats) posat a l'obra

**P06202** u Reixa i marc C-250
Reixa i bastiment 650x330x40 mm.

**P0617** u Reixa i bastiment 985x495x70 mm D-400
Reixa i bastiment 985x495x70 mm.

**P1242** m Tub de pp DN400 mm., SN 8 kN/m2 p/p accesoris
Tub de pp d 400 mm., SN 8 kN/m2 p/p accesoris

**M0211** h Corró de llança 650 kg
Picó vibrant amb placa 60 cm.

**P08082** m Tub HDPE Ø400 mm, SN 8kN/m2, sup. interna llisa/externa corrugada, B, U, maneguet
Tub de paret estructurada per a sanejament soterrat sense pressió, de polietilè, diàmetre nominal DN 400, classe de rigidesa anular SN 8 kN/m2, de superfícies interna llisa i externa perfilada de tipus B, codi d'àrea d'aplicació U, fabricació segons norma, unió mitjançant maneguet extruït i junt elastomèric d'estanquitat. Inclòs part proporcional de peces especials i accessoris.

**P08083** m Tub HDPE Ø500 mm, SN 8kN/m2, sup. interna llisa/externa corrugada, B, U, maneguet
Tub de paret estructurada per a sanejament soterrat sense pressió, de polietilè, diàmetre nominal DN 500, classe de rigidesa anular SN 8 kN/m2, de superfícies interna llisa i externa perfilada de tipus B, codi d'àrea d'aplicació U, fabricació segons norma, unió mitjançant maneguet extruït i junt elastomèric d'estanquitat. Inclòs part proporcional de peces especials i accessoris.

**M0201** h Compressor aire gasoil 13,3 m³/h
Compressor amb dos martells

**E02084** u Embocadura armada tub Ø 500 mm
Embocadura armada D 500

**M0227** h Grup electrògen de 45/60 kVA, amb consums inclosos
Grup electrògen 45/60 kVA , consums inclosos

**P1613** u Cànon d'abocador
Canon d'abocador

**P08080** m Tub HDPE Ø250 mm, SN 8kN/m2, sup. interna llisa/externa corrugada, B, U, maneguet
Tub de paret estructurada per a sanejament soterrat sense pressió, de polietilè, diàmetre nominal DN 250, classe de rigidesa anular SN 8 kN/m2, de superfícies interna llisa i externa perfilada de tipus B, codi d'àrea d'aplicació U, fabricació segons norma, unió mitjançant maneguet extruït i junt elastomèric d'estanquitat. Inclòs part proporcional de peces especials i accessoris.

**P08084** m Tub HDPE Ø630 mm, SN 8kN/m2, sup. interna llisa/externa corrugada, B, U, maneguet
Tub de paret estructurada per a sanejament soterrat sense pressió, de polietilè, diàmetre nominal DN 630, classe de rigidesa anular SN 8 kN/m2, de superfícies interna llisa i externa perfilada de tipus B, codi d'àrea d'aplicació U, fabricació segons norma, unió mitjançant maneguet extruït i junt elastomèric d'estanquitat. Inclòs part proporcional de peces especials i accessoris.

**P0706** cu Puntal met.telescòpic h=5m,150 usos
Puntal metàl·lic i telescòpic per a 5 m d´alçària i 150 usos

**P0607** kg Acer corrugat B500S en barres
Acer corrugat B-500s en barres

**M0237** h Piconadora de pneumàtics 15 tn
Piconadora de pneumàtics 15 t

**P04140** t M.B.C. tipus AC16 surf S GR en obra (= 5% d'àrids reciclats)
M.B.C. tipus AC16 surf S en obra (= 5% d'àrids reciclats)

**P1007** m Vorada de vianants A4 20x8 prefabricada de formigó
Vorada pref. form. 8x20 cm. jardí

**P0652** u Con prefabricat de reducció asimètric 1000x690 mm
Con prefabricat de pou de registre amb reducció de 100 a 60 cm de diàmetre i 80 cm d'alçària

**P0653** u Anell prefabricat 1000x1000 mm
Anell prefabricat de pou de registre de D= 100 cm i 100 cm d'alçària

**P0618** u Tapa fosa Ø650 mm. exterior, marc Ø800 mm., classe D-400
Tapa Ø650 mm. exterior i bastiment, pou Ø800 mm., estanca i insonora D400

**P0651** u Graó d'acer revestit de polipropilè, 40 cm d'amplada
Graó per a pou de registre 300x300x300 mm

**P06424** m2 Geotèxtil 250 g/m2 resist>= 2900 N
Geotextil 250 g/m2 resist>= 2900 N

**M0218** h Formigonera 250 litres i 5 HP
Formigonera de 250 l

**P0301** m3 Sorra per a formigons i morters
Sorra per a formigons i mort.
